# Pasador para transmisión de esfuerzos en juntas de proyecto de elemento estructural de hormigón H25 y canto 25 cm

- Propiedad del archivo: CYPE INGENIEROS, S.A.
- Formato: FIEBDC-3/2002
- Ámbito geográfico: Chile
- Costes indirectos: 3.00 %
- Gastos generales: 13.00 %
- Beneficio industrial: 6.00 %
- IVA: 19.00 %

## C Fundaciones

### CC Contenciones

#### CCJ Pasadores de transmisión de cargas

**CCJ010** Ud Pasador para transmisión de esfuerzos en juntas de proyecto de elemento estructural de hormigón H25 y canto 25 cm, a muro de hormigón armado ya construido, sistema CRET "EDING APS" compuesto de pasador Goujon CRET-10, "EDING APS", de 20 mm de diámetro, de acero inoxidable de alta resistencia a la corrosión y vaina de deslizamiento unidireccional de acero inoxidable, de 20 mm de diámetro interior, CRET-J "EDING APS", capaz de transmitir un cortante mayorado de 20 kN, considerando una abertura de junta de 2 cm.
Suministro y montaje de pasador para transmisión de esfuerzos en juntas de proyecto de elemento estructural de hormigón H25 y canto 25 cm, a muro de hormigón armado ya construido, sistema CRET "EDING APS", compuesto de pasador Goujon CRET-10, "EDING APS", de 20 mm de diámetro, de acero inoxidable, clase 1.4401 y clase II de resistencia a la corrosión según SIA 179, dúctil, trabajado en frío, con límite elástico 620 N/mm² y vaina de deslizamiento unidireccional de acero inoxidable, de 20 mm de diámetro interior, CRET-J "EDING APS", colocada con resina de inyección, no retráctil, en el interior del taladro previamente efectuado en el muro, capaz de transmitir un cortante mayorado de 20 kN, considerando una abertura de junta de 2 cm. Incluso utilización de sistema de localización de armaduras para evitar el corte de barras durante la perforación de los taladros y limpieza de los mismos.
Incluye: Replanteo. Saneado de la superficie del muro. Ejecución del taladro en el muro. Limpieza del polvo del interior del taladro. Inyección de la resina. Introducción de la vaina en el interior del taladro. Limpieza de restos.
Criterio de medición de proyecto: Número de unidades previstas, según documentación gráfica de Proyecto.
Criterio de medición de obra: Se medirá el número de unidades realmente ejecutadas según especificaciones de Proyecto.

| Código | Ud | Descripción | Rendimiento | Precio | Importe |
|---|---|---|---|---|---|
| mt07aap020a | Ud | Pasador Goujon CRET-10, "EDING APS", de 20 mm de diámetro, de acero inoxidable, clase 1.4401 y clase II de resistencia a la corrosión según SIA 179, dúctil, trabajado en frío, con límite elástico 620 N/mm², que cumple con las normas ISO 3651-1 e ISO 6892-1. (material) | 1.000 | 16.47 | 16.47 |
| mt07aap030e | Ud | Vaina de deslizamiento unidireccional, CRET-J,"EDING APS", de 20 mm de diámetro interior, de acero inoxidable clase 1.4301, que cumple con las normas ISO 3651-1 e ISO 6892-1. (material) | 1.000 | 10.03 | 10.03 |
| mt07aap045 | Ud | Cartucho de resina para inyección, no retráctil, Evo V400 "EDING APS", de 400 ml. (material) | 0.200 | 12.36 | 2.47 |
| mq06eim060 | h | Aplicador manual para cartuchos de inyección de resinas, con accesorio mezclador. (maquinaria) | 0.343 | 1.58 | 0.54 |
| op00tal010 |  | Taladro. | 1.000 | 0.00 | 0.00 |
| mo041 | h | Maestro 1ª estructurista. (mano de obra) | 0.335 | 6.61 | 2.21 |
| mo087 | h | Ayudante de estructurista. (mano de obra) | 0.335 | 4.64 | 1.55 |
| % | % | Costes directos complementarios | 2 % | 33.27 | 0.67 |
|  |  | Costes directos |  |  | 33.94 |
