# Levantado con recuperación del material de vierteaguas de piedra artificial y picado del material adhesivo adherido a su superficie

- Propiedad del archivo: CYPE INGENIEROS, S.A.
- Formato: FIEBDC-3/2002
- Ámbito geográfico: Chile
- Costes indirectos: 3.00 %
- Gastos generales: 13.00 %
- Beneficio industrial: 6.00 %
- IVA: 19.00 %

## D Demoliciones

### DF Fachadas

#### DFR Remates de exteriores

**DFR100** m Levantado con recuperación del material de vierteaguas de piedra artificial y picado del material adhesivo adherido a su superficie, con medios manuales, posterior reposición y carga manual de escombros sobre camión o contenedor.
Levantado de vierteaguas de piedra artificial situado entre las jambas del hueco cubriendo los alféizares y picado del material adhesivo adherido a su superficie, con medios manuales y recuperación, acopio y colocación del material en el mismo emplazamiento, sin deteriorar los elementos constructivos contiguos. Incluso parte proporcional de limpieza, acopio, retirada y carga manual de escombros sobre camión o contenedor.
Incluye: Levantado manual de los elementos. Limpieza del reverso de las piezas del vierteaguas. Acopio de los materiales a reutilizar. Reposición del vierteaguas. Retirada y acopio de escombros. Limpieza de los restos de obra. Carga de escombros sobre camión o contenedor.
Criterio de medición de proyecto: Longitud medida según documentación gráfica de Proyecto.
Criterio de medición de obra: Se medirá la longitud realmente demolida según especificaciones de Proyecto.

| Código | Ud | Descripción | Rendimiento | Precio | Importe |
|---|---|---|---|---|---|
| mt08aaa010a | m³ | Agua. (material) | 0.006 | 1.54 | 0.01 |
| mt01arg005a | t | Arena de cantera, para mortero preparado en obra. (material) | 0.008 | 18.46 | 0.15 |
| mt08cem000e | kg | Cemento gris en sacos. (material) | 1.900 | 0.17 | 0.32 |
| mt08adt010 | kg | Aditivo hidrófugo para imprimación de morteros u hormigones. (material) | 0.038 | 1.23 | 0.05 |
| mt09lec010b | m³ | Lechada de cemento blanco BL 22,5 X. (material) | 0.001 | 160.98 | 0.16 |
| mt09mcr235 | kg | Mortero de juntas para prefabricados de hormigón y piedra artificial, compuesto de cemento, áridos, pigmentos y aditivos especiales. (material) | 0.015 | 2.53 | 0.04 |
| mt28pcs010 | l | Tratamiento superficial hidrofugante, de superficie invisible. (material) | 0.150 | 9.04 | 1.36 |
| mq06hor010 | h | Concretera. (maquinaria) | 0.017 | 1.72 | 0.03 |
| mo019 | h | Maestro 1ª construcción. (mano de obra) | 0.522 | 6.29 | 3.28 |
| mo111 | h | Jornal construcción. (mano de obra) | 0.283 | 4.24 | 1.20 |
| % | % | Costes directos complementarios | 2 % | 6.60 | 0.13 |
|  |  | Costes directos |  |  | 6.73 |
