# Desmontaje de doble vidriado de 10+CA+6 mm fijado sobre carpintería, con medios manuales, y carga manual del material desmontado sobre camión o contenedor

- Propiedad del archivo: CYPE INGENIEROS, S.A.
- Formato: FIEBDC-3/2002
- Ámbito geográfico: Chile
- Costes indirectos: 3.00 %
- Gastos generales: 13.00 %
- Beneficio industrial: 6.00 %
- IVA: 19.00 %

## D Demoliciones

### DF Fachadas

#### DFV Vidrios

**DFV010** m² Desmontaje de doble vidriado de 10+CA+6 mm fijado sobre carpintería, con medios manuales, y carga manual del material desmontado sobre camión o contenedor.
Desmontaje con medios manuales de doble vidriado de 10+CA+6 mm fijado sobre carpintería, acuñado mediante calzos y sellado continuo, sin deteriorar la carpintería a la que se sujeta. Incluso parte proporcional de limpieza, acopio, retirada y carga manual del material desmontado sobre camión o contenedor.
Incluye: Desmontaje de los elementos. Retirada y acopio del material desmontado. Limpieza de los restos de obra. Carga del material desmontado sobre camión o contenedor.
Criterio de medición de proyecto: Superficie medida según documentación gráfica de Proyecto.
Criterio de medición de obra: Se medirá la superficie realmente desmontada según especificaciones de Proyecto.

| Código | Ud | Descripción | Rendimiento | Precio | Importe |
|---|---|---|---|---|---|
| mo054 | h | Maestro 1ª cristalero. (mano de obra) | 0.204 | 6.80 | 1.39 |
| mo108 | h | Ayudante cristalero. (mano de obra) | 0.204 | 4.77 | 0.97 |
| % | % | Costes directos complementarios | 2 % | 2.36 | 0.05 |
|  |  | Costes directos |  |  | 2.41 |
