# Desmontaje de estructura metálica y placas translúcidas de lucarna a un agua de 3 a 8 m de luz máxima

- Propiedad del archivo: CYPE INGENIEROS, S.A.
- Formato: FIEBDC-3/2002
- Ámbito geográfico: Chile
- Divisa: CHL
- Costes indirectos: 3.00 %
- Gastos generales: 13.00 %
- Beneficio industrial: 6.00 %
- IVA: 19.00 %

## D Demoliciones

### DQ Cubiertas

#### DQL Lucarnas

**DQL030** m² Desmontaje de estructura metálica y placas translúcidas de lucarna a un agua de 3 a 8 m de luz máxima, con equipo de oxicorte, sin afectar a la estabilidad de los elementos constructivos contiguos, y carga manual sobre camión o contenedor.
Desmontaje de estructura metálica y placas translúcidas de lucarna a un agua de 3 a 8 m de luz máxima, con equipo de oxicorte, sin afectar a la estabilidad de los elementos constructivos contiguos, y carga manual sobre camión o contenedor.
Incluye: Desmontaje del elemento. Retirada y acopio del material desmontado. Limpieza de los restos de obra. Carga manual del material desmontado y restos de obra sobre camión o contenedor.
Criterio de medición de proyecto: Superficie medida según documentación gráfica de Proyecto.
Criterio de medición de obra: Se medirá la superficie realmente desmontada según especificaciones de Proyecto.

| Código | Ud | Descripción | Rendimiento | Precio | Importe |
|---|---|---|---|---|---|
| mq08sol010 | h | Equipo de oxicorte, con acetileno como combustible y oxígeno como comburente. (maquinaria) | 0.258 | 4008.87 | 1034.29 |
| mo019 | h | Maestro 1ª soldador. (mano de obra) | 0.309 | 5543.25 | 1712.86 |
| mo113 | h | Jornal construcción. (mano de obra) | 0.232 | 3903.77 | 905.67 |
| % | % | Herramientas | 2 % | 3652.82 | 73.06 |
|  |  | Costes directos |  |  | 3725.88 |
