# Demolición de chapado de baldosas cerámicas y picado de la capa base de mortero, con martillo eléctrico, y carga manual de escombros sobre camión o contenedor

- Propiedad del archivo: CYPE INGENIEROS, S.A.
- Formato: FIEBDC-3/2002
- Ámbito geográfico: Chile
- Costes indirectos: 3.00 %
- Gastos generales: 13.00 %
- Beneficio industrial: 6.00 %
- IVA: 19.00 %

## D Demoliciones

### DR Revestimientos y trasdosados

#### DRC Chapados

**DRC010** m² Demolición de chapado de baldosas cerámicas y picado de la capa base de mortero, con martillo eléctrico, y carga manual de escombros sobre camión o contenedor.
Demolición de chapado de baldosas cerámicas y picado de la capa base de mortero, con martillo eléctrico, eliminándolo totalmente sin deteriorar la superficie soporte, que quedará al descubierto y preparada para su posterior revestimiento. Incluso parte proporcional de limpieza, acopio, retirada y carga manual de escombros sobre camión o contenedor.
Incluye: Demolición del chapado con martillo eléctrico. Picado del mortero de pega. Retirada y acopio de escombros. Limpieza de los restos de obra. Carga de escombros sobre camión o contenedor.
Criterio de medición de proyecto: Superficie medida según documentación gráfica de Proyecto.
Criterio de medición de obra: Se medirá la superficie realmente demolida según especificaciones de Proyecto.

| Código | Ud | Descripción | Rendimiento | Precio | Importe |
|---|---|---|---|---|---|
| mq05mai040 | h | Martillo eléctrico. (maquinaria) | 0.366 | 1.98 | 0.72 |
| mo113 | h | Jornal construcción. (mano de obra) | 0.461 | 4.46 | 2.06 |
| % | % | Herramientas | 2 % | 2.78 | 0.06 |
|  |  | Costes directos |  |  | 2.84 |
