# Demolición de pozo de registro obra de albañilería, de 80 cm de diámetro, con martillo neumático, y carga manual de escombros sobre camión o contenedor

- Propiedad del archivo: CYPE INGENIEROS, S.A.
- Formato: FIEBDC-3/2002
- Ámbito geográfico: Chile
- Costes indirectos: 3.00 %
- Gastos generales: 13.00 %
- Beneficio industrial: 6.00 %
- IVA: 19.00 %

## D Demoliciones

### DU Urbanización interior del lote

#### DUA Alcantarillado

**DUA040** m Demolición de pozo de registro obra de albañilería, de 80 cm de diámetro, con martillo neumático, y carga manual de escombros sobre camión o contenedor.
Demolición de pozo de registro de obra de albañilería, de 80 cm de diámetro, con martillo neumático, sin deteriorar los colectores que pudieran enlazar con el pozo. Incluso parte proporcional de demolición de solera de apoyo, limpieza, acopio, retirada y carga manual de escombros sobre camión o contenedor.
Incluye: Demolición del elemento con martillo neumático. Fragmentación de los escombros en piezas manejables. Retirada y acopio de escombros. Carga manual de escombros sobre camión o contenedor.
Criterio de medición de proyecto: Longitud medida según documentación gráfica de Proyecto.
Criterio de medición de obra: Se medirá la longitud realmente demolida según especificaciones de Proyecto.

| Código | Ud | Descripción | Rendimiento | Precio | Importe |
|---|---|---|---|---|---|
| mq05mai030 | h | Martillo neumático. (maquinaria) | 0.915 | 4.17 | 3.82 |
| mq05pdm110 | h | Compresor portátil diesel media presión 10 m³/min. (maquinaria) | 0.458 | 7.08 | 3.24 |
| mo110 | h | Jornal especializado de construcción. (mano de obra) | 1.001 | 4.33 | 4.33 |
| mo111 | h | Jornal construcción. (mano de obra) | 1.076 | 4.24 | 4.56 |
| % | % | Costes directos complementarios | 2 % | 15.95 | 0.32 |
|  |  | Costes directos |  |  | 16.27 |
