# Montaje de sistema de moldaje recuperable de madera para sobrecimiento de muro de albañilería

- Propiedad del archivo: CYPE INGENIEROS, S.A.
- Formato: FIEBDC-3/2002
- Ámbito geográfico: Chile
- Costes indirectos: 3.00 %
- Gastos generales: 13.00 %
- Beneficio industrial: 6.00 %
- IVA: 19.00 %

## E Estructuras

### EF Albañilería

#### EFA Arranques para muros

**EFA030** m² Montaje de sistema de moldaje recuperable de madera para sobrecimiento de muro de albañilería.
Montaje de sistema de moldaje recuperable de madera, para sobrecimiento de muro de albañilería, formado por tablones de madera, y posterior retiro del sistema de moldaje. Incluso parte proporcional de elementos de sustentación, fijación y acodalamientos necesarios para su estabilidad y aplicación de líquido desmoldante.
Incluye: Replanteo. Montaje del sistema de moldaje. Retiro del sistema de moldaje.
Criterio de medición de proyecto: Superficie medida según documentación gráfica de Proyecto.
Criterio de medición de obra: Se medirá la superficie de hormigón en contacto con el moldaje realmente ejecutada según especificaciones de Proyecto.

| Código | Ud | Descripción | Rendimiento | Precio | Importe |
|---|---|---|---|---|---|
| mt08ema010k | m² | Sistema de moldaje recuperable de tableros de madera, para vigas de arranque. (material) | 1.000 | 8.43 | 8.43 |
| mt08var050 | kg | Alambre galvanizado para atar, de 1,30 mm de diámetro. (material) | 0.100 | 1.13 | 0.11 |
| mt08var060 | kg | Puntas de acero de 20x100 mm. (material) | 0.050 | 7.18 | 0.36 |
| op00sie020 |  | Sierra de disco fijo, para mesa de trabajo. | 1.000 | 0.00 | 0.00 |
| mo043 | h | Maestro 1ª carpintero de obra gruesa. (mano de obra) | 0.475 | 6.61 | 3.14 |
| mo089 | h | Ayudante carpintero de obra gruesa. (mano de obra) | 0.475 | 4.64 | 2.20 |
| % | % | Costes directos complementarios | 2 % | 14.24 | 0.28 |
|  |  | Costes directos |  |  | 14.52 |
