# Bóveda de escalera, ladrillo hueco sencillo, 24x11,5x4 cm, dos tableros

- Propiedad del archivo: CYPE INGENIEROS, S.A.
- Formato: FIEBDC-3/2002
- Ámbito geográfico: Chile
- Costes indirectos: 3.00 %
- Gastos generales: 13.00 %
- Beneficio industrial: 6.00 %
- IVA: 19.00 %

## E Estructuras

### EF Albañilería

#### EFE Bóvedas

**EFE010** m² Bóveda de escalera, ladrillo hueco sencillo, 24x11,5x4 cm, dos tableros.
Formación de bóveda de escalera, formada por dos tableros de ladrillo cerámico hueco sencillo de 24x11,5x4 cm, para revestir, el primero recibido con pasta de yeso de construcción B1 y el segundo recibido con pasta de cemento rápido. Incluso parte proporcional de cimbras y apeos.
Incluye: Replanteo y marcado de niveles de plantas, rellanos y peldañeado. Marcado en los muros de la línea curva de la bóveda. Formación de rozas en los paramentos donde inciden los extremos de las bóvedas de cada tramo y de cada rellano. Realización de los dos tableros.
Criterio de medición de proyecto: Superficie medida por su intradós en verdadera magnitud, según documentación gráfica de Proyecto, incluyendo las partes que se introducen en las rozas, remates de base y coronación si los hubiera y la plementería o relleno de la bóveda.
Criterio de medición de obra: Se medirá, en verdadera magnitud, por el intradós, la superficie realmente ejecutada según especificaciones de Proyecto, incluyendo las partes que se introducen en las rozas y los remates de base y coronación, si los hubiera.

| Código | Ud | Descripción | Rendimiento | Precio | Importe |
|---|---|---|---|---|---|
| mt09pye010b | m³ | Pasta de yeso de construcción B1. (material) | 0.015 | 80.89 | 1.21 |
| mt09pce030 | kg | Cemento rápido en sacos. (material) | 20.000 | 0.06 | 1.20 |
| mt04lvc010a | Ud | Ladrillo cerámico hueco sencillo, para revestir, 24x11,5x4 cm. (material) | 70.000 | 0.09 | 6.30 |
| mo020 | h | Maestro 1ª albañil. (mano de obra) | 3.295 | 6.29 | 20.73 |
| mo112 | h | Jornal albañil. (mano de obra) | 1.648 | 4.24 | 6.99 |
| % | % | Costes directos complementarios | 2 % | 36.43 | 0.73 |
|  |  | Costes directos |  |  | 37.16 |
