# Bóveda de albañilería de ladrillo cerámico

- Propiedad del archivo: CYPE INGENIEROS, S.A.
- Formato: FIEBDC-3/2002
- Ámbito geográfico: Chile
- Divisa: CHL
- Costes indirectos: 3.00 %
- Gastos generales: 13.00 %
- Beneficio industrial: 6.00 %
- IVA: 19.00 %

## E Estructuras

### EF Albañilería

#### EFE Bóvedas

**EFE020** m² Bóveda de albañilería de ladrillo cerámico.
Bóveda estructural de cañón, de directriz recta, realizada con albañilería de 1/2 pie de ladrillo cerámico visto perforado hidrofugado, color Salmón, acabado liso, 24x11,5x5 cm, junta rehundida, recibido con mortero de cemento confeccionado en obra, con 250 kg/m³ de cemento, color gris, dosificación 1:6, suministrado en sacos; montaje y desmontaje de cimbras y apeos.
Incluye: Montaje de cimbras y apeos. Replanteo y marcado del aparejo en la cimbra. Marcado en los muros del perímetro de la bóveda. Preparación del mortero. Ejecución de la bóveda de albañilería. Resolución de encuentros. Desmontaje de cimbras y apeos. Rejuntado. Limpieza final.
Criterio de medición de proyecto: Superficie medida por su intradós en verdadera magnitud, según documentación gráfica de Proyecto, incluyendo las partes que se introducen en las rozas, remates de base y coronación si los hubiera.
Criterio de medición de obra: Se medirá, en verdadera magnitud, por el intradós, la superficie realmente ejecutada según especificaciones de Proyecto, incluyendo las partes que se introducen en las rozas y los remates de base y coronación, si los hubiera.

| Código | Ud | Descripción | Rendimiento | Precio | Importe |
|---|---|---|---|---|---|
| mt05plt010bb | Ud | Ladrillo cerámico visto perforado hidrofugado, color Salmón, acabado liso, 24x11,5x5 cm, densidad 1700 kg/m³. (material) | 68.667 | 162.39 | 11150.83 |
| mt08aaa010a | m³ | Agua. (material) | 0.005 | 919.27 | 4.60 |
| mt01arg005a | t | Arena de cantera, para mortero preparado en obra. (material) | 0.040 | 11852.90 | 474.12 |
| mt08cem000e | kg | Cemento gris en sacos. (material) | 6.144 | 100.14 | 615.26 |
| mt08cim040c | m² | Cimbra de madera de pino, dimensionada para soportar una carga máxima de trabajo de 400 kg/m², para formación de bóveda estructural de cañón. (material) | 1.000 | 51295.25 | 51295.25 |
| mq06hor010 | h | Concretera eléctrica con una capacidad de amasado de 160 l. (maquinaria) | 0.020 | 2206.20 | 44.12 |
| mo021 | h | Maestro 1ª albañil. (mano de obra) | 1.513 | 8327.21 | 12599.07 |
| mo078 | h | Ayudante construcción en trabajos de albañilería. (mano de obra) | 1.484 | 6224.80 | 9237.60 |
| mo114 | h | Jornal albañil. (mano de obra) | 1.269 | 5997.35 | 7610.64 |
| mo017 | h | Maestro 1ª carpintero. (mano de obra) | 0.371 | 8447.62 | 3134.07 |
| mo058 | h | Ayudante carpintero. (mano de obra) | 0.371 | 6263.30 | 2323.68 |
| % | % | Herramientas | 2 % | 98489.24 | 1969.78 |
|  |  | Costes directos |  |  | 100459.02 |
