# Estructura de hormigón armado

- Propiedad del archivo: CYPE INGENIEROS, S.A.
- Formato: FIEBDC-3/2002
- Ámbito geográfico: Chile
- Costes indirectos: 3.00 %
- Gastos generales: 13.00 %
- Beneficio industrial: 6.00 %
- IVA: 19.00 %

## E Estructuras

### EH Hormigón armado

#### EHB Sistemas de losas

**EHB050** m² Estructura de hormigón armado, realizada con hormigón H20 (20) 20/6, no expuesto a ciclos hielo-deshielo, exposición a sulfatos despreciable, sin requerimiento de permeabilidad, no expuesto a ambientes salinos, docilidad blanda, preparado en obra, con cemento grado normal, y vaciado con medios manuales, volumen total de hormigón 0,214 m³/m², considerando un 30% de superficie macizada, y acero A63-42H, con una cuantía total de 15 kg/m²; formada por: losa nervada, horizontal, sobre sistema de moldaje continuo; nervios en sitio de 10 cm, intereje 70 cm; casetón de EPS moldeado, de 60x60x16,5 cm, modelo C165, del sistema Basenet "DALIFORMA", para aligeramiento de losa nervada de 20+5 cm de canto y 3,5 cm de recubrimiento inferior de hormigón; malla electrosoldada sin economía de borde tipo C 139 de acero AT56-50H, en capa de compresión. Sin incluir repercusión de pilares.
Formación de estructura de hormigón armado, realizada con hormigón H20 (20) 20/6, no expuesto a ciclos hielo-deshielo, exposición a sulfatos despreciable, sin requerimiento de permeabilidad, no expuesto a ambientes salinos, docilidad blanda, preparado en obra, con cemento grado normal, y vaciado con medios manuales, con un volumen total de hormigón 0,214 m³/m², considerando un 30% de superficie macizada, y acero A63-42H, para elaboración de la armadura (corte, doblado y conformado de elementos) en taller de obra y montaje en zona de ábacos, vigas, nervios y zunchos, con una cuantía de 15 kg/m²; compuesta de los siguientes elementos: LOSA NERVADA: horizontal; nervios de hormigón en sitio de 10 cm de espesor, intereje 70 cm; casetón de EPS moldeado, de 60x60x16,5 cm, modelo C165, del sistema Basenet "DALIFORMA", para aligeramiento de losa nervada de 20+5 cm de canto y 3,5 cm de recubrimiento inferior de hormigón; capa de compresión de 5 cm de espesor, con armadura de reparto formada por malla electrosoldada sin economía de borde tipo C 139 de acero AT56-50H, separación 100x100 mm y Ø longitudinal 4,2 mm; incluso parte proporcional de macizado de capiteles, refuerzo de huecos y zunchos perimetrales de planta, montaje y desmontaje del sistema de moldaje continuo con puntales, sopandas metálicas y superficie de moldaje de madera tratada reforzada con varillas y perfiles. Sin incluir repercusión de pilares.
Incluye: Replanteo del sistema de moldaje. Instalación del moldaje. Replanteo de la geometría de la planta sobre el moldaje. Colocación de una primera alineación de plantillas sobre el moldaje. Introducción de los replanteadores de armaduras en los pivotes de la plantilla previstos para ello, a la distancia exacta que se quiera fijar al ancho del nervio. Fijación de los replanteadores mediante clavos de poliamida. Introducción de los separadores de armaduras en los huecos de los replanteadores. Fijación de los bloques aligerantes de EPS sobre la plantilla. Ejecución de las sucesivas alineaciones. Colocación de las armaduras con separadores homologados. Vaciado y compactación del hormigón. Regleado y nivelación de la capa de compresión. Curado del hormigón. Retiro del sistema de moldaje. Reparación de defectos superficiales.
Criterio de medición de proyecto: Superficie medida en verdadera magnitud desde las caras exteriores de los zunchos del perímetro, según documentación gráfica de Proyecto, deduciendo los huecos de superficie mayor de 6 m².
Criterio de medición de obra: Se medirá, en verdadera magnitud, desde las caras exteriores de los zunchos del perímetro, la superficie realmente ejecutada según especificaciones de Proyecto, deduciendo los huecos de superficie mayor de 6 m². Se consideran incluidos todos los elementos integrantes de la estructura señalados en los planos y detalles del Proyecto.

| Código | Ud | Descripción | Rendimiento | Precio | Importe |
|---|---|---|---|---|---|
| mt07alm020a | Ud | Puntal metálico telescópico de hasta 3 m de altura. Incluso parte proporcional de trípodes de estabilización. (material) | 0.067 | 29.48 | 1.98 |
| mt50spa050k | m³ | Tablón de madera de pino, dimensiones 20x7,2 cm. (material) | 0.002 | 312.73 | 0.63 |
| mt07alm010a | m² | Estructura soporte metálica para sistema de moldaje recuperable compuesta de: portasopandas, sopandas, tabica perimetral y chapa de remate de pilares. (material) | 0.011 | 17.90 | 0.20 |
| mt07alp030d | m² | Tablero aglomerado hidrófugo reforzado de 35 mm de espesor, para evitar la flecha en las zonas de macizados y capiteles. (material) | 0.275 | 12.98 | 3.57 |
| mt50spa101 | kg | Clavos de acero. (material) | 0.025 | 1.18 | 0.03 |
| mt07cpd010a | Ud | Casetón de EPS moldeado, de 60x60x16,5 cm, modelo C165, del sistema Basenet "DALIFORMA", para aligeramiento de losa nervada de 20+5 cm de canto y 3,5 cm de recubrimiento inferior de hormigón. (material) | 1.430 | 3.79 | 5.42 |
| mt07cpd020a | Ud | Repercusión, por m², de piezas especiales de polipropileno reciclado (plantillas, replanteadores, separadores de armaduras y clavos de poliamida), necesarias para el montaje del sistema Basenet "DALIFORMA", de aligeramiento de losa nervada de 3,5 cm de recubrimiento inferior. (material) | 1.000 | 4.46 | 4.46 |
| mt07aco100a | kg | Acero en barras con resaltes, A63-42H, elaborado en taller y colocado en obra, diámetros varios, según NCh204.Of77. (material) | 15.750 | 1.03 | 16.22 |
| mt08var050 | kg | Alambre galvanizado para atar, de 1,30 mm de diámetro. (material) | 0.150 | 1.13 | 0.17 |
| mt07ame110ada | m² | Malla electrosoldada sin economía de borde tipo C 139 de acero AT56-50H, separación 100x100 mm, con barras longitudinales de 4,2 mm de diámetro y barras transversales de 4,2 mm de diámetro, según NCh 218.Of77. (material) | 1.100 | 3.06 | 3.37 |
| mt08aaa010a | m³ | Agua. (material) | 0.036 | 1.54 | 0.06 |
| mt01arg000e | m³ | Arena cribada. (material) | 0.097 | 16.77 | 1.63 |
| mt01arg001ei | m³ | Árido grueso homogeneizado, de tamaño máximo 20 mm. (material) | 0.167 | 27.42 | 4.58 |
| mt08cem000e | kg | Cemento gris en sacos. (material) | 62.060 | 0.17 | 10.55 |
| mq06hor010 | h | Concretera. (maquinaria) | 0.147 | 1.72 | 0.25 |
| op00ciz020 |  | Cizalla para acero en barras con resaltes. | 1.000 | 0.00 | 0.00 |
| op00ata010 |  | Atadora de armadura. | 1.000 | 0.00 | 0.00 |
| op00sie020 |  | Sierra de disco fijo, para mesa de trabajo. | 1.000 | 0.00 | 0.00 |
| au00auh040 |  | Vibrador de hormigón, eléctrico. | 1.000 | 0.00 | 0.00 |
| mo043 | h | Maestro 1ª carpintero de obra gruesa. (mano de obra) | 0.563 | 6.61 | 3.72 |
| mo089 | h | Ayudante carpintero de obra gruesa. (mano de obra) | 0.530 | 4.64 | 2.46 |
| mo042 | h | Maestro 1ª enfierrador. (mano de obra) | 0.239 | 6.61 | 1.58 |
| mo088 | h | Ayudante enfierrador. (mano de obra) | 0.259 | 4.64 | 1.20 |
| mo044 | h | Maestro 1ª concretero. (mano de obra) | 0.567 | 6.61 | 3.75 |
| mo090 | h | Ayudante concretero. (mano de obra) | 0.567 | 4.64 | 2.63 |
| mo111 | h | Jornal construcción. (mano de obra) | 0.298 | 4.24 | 1.26 |
| mo110 | h | Jornal especializado de construcción. (mano de obra) | 0.312 | 4.33 | 1.35 |
| % | % | Costes directos complementarios | 2 % | 71.07 | 1.42 |
|  |  | Costes directos |  |  | 72.49 |
