# Losa sanitaria de hormigón armado de 20+4 cm de canto total

- Propiedad del archivo: CYPE INGENIEROS, S.A.
- Formato: FIEBDC-3/2002
- Ámbito geográfico: Chile
- Costes indirectos: 3.00 %
- Gastos generales: 13.00 %
- Beneficio industrial: 6.00 %
- IVA: 19.00 %

## E Estructuras

### EH Hormigón armado

#### EHI Losas sanitarias ventiladas

**EHI011** m² Losa sanitaria de hormigón armado de 20+4 cm de canto total, sobre moldaje perdido de módulos de polipropileno reciclado, Módulo Soliglú "DALIFORMA", realizado con hormigón H20 (20) 20/6, no expuesto a ciclos hielo-deshielo, exposición a sulfatos despreciable, sin requerimiento de permeabilidad, no expuesto a ambientes salinos, docilidad blanda, preparado en obra, con cemento grado normal, y vaciado con medios manuales, acero A63-42H, cuantía 3 kg/m², y malla electrosoldada sin economía de borde tipo C 131 de acero AT56-50H sobre separadores homologados, en capa de compresión de 4 cm de espesor.
Formación de losa sanitaria de hormigón armado de 20+4 cm de canto total, sobre moldaje perdido de módulos de polipropileno reciclado, Módulo Soliglú "DALIFORMA", realizado con hormigón H20 (20) 20/6, no expuesto a ciclos hielo-deshielo, exposición a sulfatos despreciable, sin requerimiento de permeabilidad, no expuesto a ambientes salinos, docilidad blanda, preparado en obra, con cemento grado normal, y vaciado con medios manuales, acero A63-42H en zona de zunchos y vigas de fundación, cuantía 3 kg/m², malla electrosoldada sin economía de borde tipo C 131 de acero AT56-50H, separación 150x150 mm y Ø longitudinal 5,0 mm como armadura de reparto, colocada sobre separadores homologados, en capa de compresión de 4 cm de espesor; apoyado todo ello sobre base de emplantillado de hormigón (no incluida en este precio). Incluso parte proporcional de zunchos perimetrales de planta conformados con sistema de moldaje recuperable de tableros de madera y realización de orificios para el paso de tubos de ventilación, canalizaciones y tuberías de las instalaciones.
Incluye: Replanteo de los módulos. Montaje del sistema de moldaje auxiliar. Colocación y montaje de los módulos. Realización de los orificios de paso. Colocación de la armadura. Colocación de los elementos para paso de instalaciones. Vaciado y compactación del hormigón. Regleado y nivelación de la capa de compresión. Curado del hormigón. Retiro del sistema de moldaje auxiliar. Reparación de defectos superficiales.
Criterio de medición de proyecto: Superficie medida desde las caras exteriores de los zunchos del perímetro, según documentación gráfica de Proyecto, deduciendo los huecos de superficie mayor de 6 m².
Criterio de medición de obra: Se medirá, desde las caras exteriores de los zunchos del perímetro, la superficie realmente ejecutada según especificaciones de Proyecto, deduciendo los huecos de superficie mayor de 6 m². Se consideran incluidos todos los elementos integrantes de la estructura señalados en los planos y detalles del Proyecto.

| Código | Ud | Descripción | Rendimiento | Precio | Importe |
|---|---|---|---|---|---|
| mt07cid010gj | m² | Moldaje perdido de módulos de polipropileno reciclado, modelo Módulo Soliglú "DALIFORMA", de 50x50x20 cm, para soleras y losas sanitarias ventiladas. (material) | 1.050 | 10.19 | 10.70 |
| mt08efa010 | m² | Sistema de moldaje recuperable de tableros de madera para zunchos perimetrales. (material) | 0.100 | 1.27 | 0.13 |
| mt07aco100a | kg | Acero en barras con resaltes, A63-42H, elaborado en taller y colocado en obra, diámetros varios, según NCh204.Of77. (material) | 3.000 | 1.03 | 3.09 |
| mt07ame110ccb | m² | Malla electrosoldada sin economía de borde tipo C 131 de acero AT56-50H, separación 150x150 mm, con barras longitudinales de 5 mm de diámetro y barras transversales de 5,0 mm de diámetro, según NCh 218.Of77. (material) | 1.100 | 2.92 | 3.21 |
| mt08aaa010a | m³ | Agua. (material) | 0.022 | 1.54 | 0.03 |
| mt01arg000e | m³ | Arena cribada. (material) | 0.058 | 16.77 | 0.97 |
| mt01arg001ei | m³ | Árido grueso homogeneizado, de tamaño máximo 20 mm. (material) | 0.099 | 27.42 | 2.71 |
| mt08cem000e | kg | Cemento gris en sacos. (material) | 36.830 | 0.17 | 6.26 |
| mq06vib020 | h | Regla vibrante de 3 m. (maquinaria) | 0.093 | 4.78 | 0.44 |
| mq06hor010 | h | Concretera. (maquinaria) | 0.087 | 1.72 | 0.15 |
| op00ciz020 |  | Cizalla para acero en barras con resaltes. | 1.000 | 0.00 | 0.00 |
| op00ata010 |  | Atadora de armadura. | 1.000 | 0.00 | 0.00 |
| op00sie020 |  | Sierra de disco fijo, para mesa de trabajo. | 1.000 | 0.00 | 0.00 |
| op00sie010 |  | Sierra de calar. | 1.000 | 0.00 | 0.00 |
| op00amo010 |  | Amoladora o radial. | 1.000 | 0.00 | 0.00 |
| au00auh040 |  | Vibrador de hormigón, eléctrico. | 1.000 | 0.00 | 0.00 |
| mo041 | h | Maestro 1ª estructurista. (mano de obra) | 0.132 | 6.61 | 0.87 |
| mo087 | h | Ayudante de estructurista. (mano de obra) | 0.132 | 4.64 | 0.61 |
| mo111 | h | Jornal construcción. (mano de obra) | 0.177 | 4.24 | 0.75 |
| mo110 | h | Jornal especializado de construcción. (mano de obra) | 0.185 | 4.33 | 0.80 |
| % | % | Costes directos complementarios | 2 % | 30.72 | 0.61 |
|  |  | Costes directos |  |  | 31.33 |
