# Estructura de hormigón armado

- Propiedad del archivo: CYPE INGENIEROS, S.A.
- Formato: FIEBDC-3/2002
- Ámbito geográfico: Chile
- Costes indirectos: 0.03 %
- Gastos generales: 13.00 %
- Beneficio industrial: 6.00 %
- IVA: 19.00 %

## E Estructuras

### EH Hormigón armado

#### EHR Losas nervadas

**EHR021** m² Estructura de hormigón armado, realizada con hormigón H20 (20) 20/6, no expuesto a ciclos hielo-deshielo, exposición a sulfatos despreciable, sin requerimiento de permeabilidad, no expuesto a ambientes salinos, docilidad blanda, preparado en obra, con cemento grado normal, y vaciado [vaciado], volumen total de hormigón 0,22 m³/m², considerando un 30% de superficie macizada, y acero A63-42H, con una cuantía total de 15 kg/m²; formada por: losa nervada, horizontal, sobre sistema de moldaje continuo de madera; nervios "en sitio" de 8 cm, intereje 68 cm; casetón de EPS moldeado, de 60x60x16,5 cm, modelo C165, del sistema Basenet "DALIFORMA", para aligeramiento de losa nervada de 20+5 cm de canto y 3,5 cm de recubrimiento inferior de hormigón; malla electrosoldada sin economía de borde tipo C 139 de acero AT56-50H, en capa de compresión. Sin incluir repercusión de pilares.
Formación de estructura de hormigón armado, realizada con hormigón H20 (20) 20/6, no expuesto a ciclos hielo-deshielo, exposición a sulfatos despreciable, sin requerimiento de permeabilidad, no expuesto a ambientes salinos, docilidad blanda, preparado en obra, con cemento grado normal, y vaciado [vaciado], con un volumen total de hormigón 0,22 m³/m², considerando un 30% de superficie macizada, y acero A63-42H en zona de ábacos, vigas, nervios, zunchos y pilares con una cuantía de 15 kg/m²; compuesta de los siguientes elementos: LOSA NERVADA: horizontal; nervios de hormigón "en sitio" de 8 cm, intereje 68 cm; casetón de EPS moldeado, de 60x60x16,5 cm, modelo C165, del sistema Basenet "DALIFORMA", para aligeramiento de losa nervada de 20+5 cm de canto y 3,5 cm de recubrimiento inferior de hormigón; capa de compresión de 5 cm de espesor, con armadura de reparto formada por malla electrosoldada sin economía de borde tipo C 139 de acero AT56-50H, separación 100x100 mm y Ø longitudinal 4,2 mm; incluso parte proporcional de macizado de capiteles, refuerzo de huecos y zunchos perimetrales de planta, montaje y retiro del sistema de moldaje continuo con puntales, sopandas metálicas y superficie de moldaje de madera tratada reforzada con varillas y perfiles. Sin incluir repercusión de pilares.
Incluye: Replanteo del sistema de moldaje. Instalación del moldaje. Replanteo de la geometría de la planta sobre el moldaje. Colocación de una primera alineación de plantillas sobre el moldaje. Introducción de los replanteadores de armaduras en los pivotes de la plantilla previstos para ello, a la distancia exacta que se quiera fijar al ancho del nervio. Fijación de los replanteadores mediante clavos de poliamida. Introducción de los separadores de armaduras en los huecos de los replanteadores. Fijación de los bloques aligerantes de EPS sobre la plantilla. Ejecución de las sucesivas alineaciones. Colocación de las armaduras con separadores homologados. Vaciado y compactación del hormigón. Regleado y nivelación de la capa de compresión. Curado del hormigón. Retiro del sistema de moldaje. Reparación de defectos superficiales.
Criterio de medición de proyecto: Superficie medida en verdadera magnitud desde las caras exteriores de los zunchos del perímetro, según documentación gráfica de Proyecto, deduciendo los huecos de superficie mayor de 6 m².
Criterio de medición de obra: Se medirá, en verdadera magnitud, desde las caras exteriores de los zunchos del perímetro, la superficie realmente ejecutada según especificaciones de Proyecto, deduciendo los huecos de superficie mayor de 6 m². Se consideran incluidos todos los elementos integrantes de la estructura señalados en los planos y detalles del Proyecto.

| Código | Ud | Descripción | Rendimiento | Precio | Importe |
|---|---|---|---|---|---|
| mt08efr010a | m² | Sistema de moldaje continuo para losa nervada de hormigón armado, con casetón perdido, hasta 3 m de altura libre de planta, compuesto de: puntales, sopandas metálicas y superficie de moldaje de madera tratada reforzada con varillas y perfiles. (material) | 1.100 | 15.54 | 17.09 |
| mt07cpd010a | Ud | Casetón de EPS moldeado, de 60x60x16,5 cm, modelo C165, del sistema Basenet "DALIFORMA", para aligeramiento de losa nervada de 20+5 cm de canto y 3,5 cm de recubrimiento inferior de hormigón. (material) | 1.510 | 3.31 | 5.00 |
| mt07cpd020a | Ud | Repercusión, por m², de piezas especiales de polipropileno reciclado (plantillas, replanteadores, separadores de armaduras y clavos de poliamida), necesarias para el montaje del sistema Basenet "DALIFORMA", de aligeramiento de losa nervada de 3,5 cm de recubrimiento inferior. (material) | 1.000 | 3.89 | 3.89 |
| mt07aco100a | kg | Acero en barras con resaltes, A63-42H, elaborado en taller y colocado en obra, diámetros varios, según NCh204.Of77. (material) | 15.000 | 0.90 | 13.50 |
| mt07ame110ada | m² | Malla electrosoldada sin economía de borde tipo C 139 de acero AT56-50H, separación 100x100 mm, con barras longitudinales de 4,2 mm de diámetro y barras transversales de 4,2 mm de diámetro, según NCh 218.Of77. (material) | 1.100 | 3.06 | 3.37 |
| mt08aaa010a | m³ | Agua. (material) | 0.051 | 1.02 | 0.05 |
| mt01arg000 | t | Arena cribada para hormigones preparados en obra. (material) | 0.168 | 7.18 | 1.21 |
| mt01arg001h | t | Árido grueso homogeneizado, de tamaño máximo 20 mm, para hormigones preparados en obra. (material) | 0.179 | 12.35 | 2.21 |
| mt08cem000 | kg | Cemento en sacos, para hormigón preparado en obra. (material) | 59.740 | 0.12 | 7.17 |
| op00ciz020 |  | Cizalla para acero en barras con resaltes. | 1.000 | 0.00 | 0.00 |
| op00ata010 |  | Atadora de ferralla. | 1.000 | 0.00 | 0.00 |
| op00sie020 |  | Sierra de disco fijo, para mesa de trabajo. | 1.000 | 0.00 | 0.00 |
| au00auh040 |  | Vibrador de hormigón, eléctrico. | 1.000 | 0.00 | 0.00 |
| mo041 | h | Maestro 1ª estructurista. (mano de obra) | 0.473 | 7.84 | 3.71 |
| mo085 | h | Ayudante de estructurista. (mano de obra) | 0.473 | 5.50 | 2.60 |
| mo106 | h | Jornal construcción. (mano de obra) | 0.344 | 5.03 | 1.73 |
| mo105 | h | Jornal especializado de construcción. (mano de obra) | 0.360 | 5.14 | 1.85 |
| % | % | Costes directos complementarios | 2 % | 63.38 | 1.27 |
|  |  | Costes directos |  |  | 64.65 |
