# Reparación estructural de hormigón, con mortero fluido a base de cemento

- Propiedad del archivo: CYPE INGENIEROS, S.A.
- Formato: FIEBDC-3/2002
- Ámbito geográfico: Chile
- Divisa: CHL
- Costes indirectos: 3.00 %
- Gastos generales: 13.00 %
- Beneficio industrial: 6.00 %
- IVA: 19.00 %

## E Estructuras

### EH Hormigón armado

#### EHY Reparaciones

**EHY021** m² Reparación estructural de hormigón, con mortero fluido a base de cemento.
Aplicación manual de mortero fluido, de elevada resistencia mecánica y retracción compensada, con una resistencia a compresión a 28 días mayor o igual a 78,5 N/mm² y un módulo de elasticidad mayor o igual a 20000 N/mm², Euroclase A1 de reacción al fuego, en capa de 40 mm de espesor medio, de docilidad fluida, para reparación y refuerzo estructural de losa de hormigón.
Criterio de valoración económica: El precio incluye el montaje y retiro del sistema de moldaje.
Incluye: Humectación de la superficie soporte. Montaje del sistema de moldaje. Preparación de la mezcla. Aplicación del producto. Curado. Retiro del sistema de moldaje.
Criterio de medición de proyecto: Superficie medida según documentación gráfica de Proyecto.
Criterio de medición de obra: Se medirá la superficie realmente ejecutada según especificaciones de Proyecto.

| Código | Ud | Descripción | Rendimiento | Precio | Importe |
|---|---|---|---|---|---|
| mt09red110c | kg | Mortero fluido, de elevada resistencia mecánica y retracción compensada, con una resistencia a compresión a 28 días mayor o igual a 78,5 N/mm² y un módulo de elasticidad mayor o igual a 20000 N/mm², Euroclase A1 de reacción al fuego, para reparación estructural del hormigón. (material) | 77.000 | 472.35 | 36370.95 |
| mt08aaa010a | m³ | Agua. (material) | 0.008 | 919.27 | 7.35 |
| mt50spa052b | m | Tablón de madera de pino, de 20x7,2 cm. (material) | 0.020 | 3874.17 | 77.48 |
| mt50spa101 | kg | Clavos de acero. (material) | 0.030 | 1147.25 | 34.42 |
| mt50spa081a | Ud | Puntal metálico telescópico, de hasta 3 m de altura. (material) | 0.013 | 11799.01 | 153.39 |
| mo020 | h | Maestro 1ª construcción. (mano de obra) | 0.175 | 8327.21 | 1457.26 |
| mo113 | h | Jornal construcción. (mano de obra) | 0.175 | 5997.35 | 1049.54 |
| % | % | Herramientas | 2 % | 39150.39 | 783.01 |
|  |  | Costes directos |  |  | 39933.40 |
