# Aplicación manual de mortero tixotrópico

- Propiedad del archivo: CYPE INGENIEROS, S.A.
- Formato: FIEBDC-3/2002
- Ámbito geográfico: Chile
- Divisa: CHL
- Costes indirectos: 3.00 %
- Gastos generales: 13.00 %
- Beneficio industrial: 6.00 %
- IVA: 19.00 %

## E Estructuras

### EH Hormigón armado

#### EHY Reparaciones

**EHY030** m² Aplicación manual de mortero tixotrópico, de fraguado rápido, con inhibidores de corrosión, de elevada resistencia mecánica, con una resistencia a compresión a 28 días mayor o igual a 50 N/mm², un módulo de elasticidad de 20000 N/mm², en capa de 15 mm de espesor medio, con acabado superficial platachado con esponja o platacho, para reparación y refuerzo estructural de elemento de hormigón.
Aplicación manual de mortero tixotrópico, de fraguado rápido, con inhibidores de corrosión, de elevada resistencia mecánica, con una resistencia a compresión a 28 días mayor o igual a 50 N/mm², un módulo de elasticidad de 20000 N/mm², en capa de 15 mm de espesor medio, con acabado superficial platachado con esponja o platacho, para reparación y refuerzo estructural de elemento de hormigón.
Incluye: Humectación de la superficie soporte. Preparación de la mezcla. Aplicación del producto. Perfilado de aristas. Curado.
Criterio de medición de proyecto: Superficie medida según documentación gráfica de Proyecto.
Criterio de medición de obra: Se medirá la superficie realmente ejecutada según especificaciones de Proyecto.

| Código | Ud | Descripción | Rendimiento | Precio | Importe |
|---|---|---|---|---|---|
| mt09rew050d | kg | Mortero tixotrópico, de fraguado rápido, con inhibidores de corrosión, de elevada resistencia mecánica, con una resistencia a compresión a 28 días mayor o igual a 50 N/mm², un módulo de elasticidad de 20000 N/mm², para reparación estructural del hormigón. (material) | 25.500 | 383.55 | 9780.53 |
| mt08aaa010a | m³ | Agua. (material) | 0.004 | 836.31 | 3.35 |
| mo020 | h | Maestro 1ª construcción. (mano de obra) | 0.489 | 5466.67 | 2673.20 |
| mo113 | h | Jornal construcción. (mano de obra) | 0.489 | 3903.77 | 1908.94 |
| % | % | Herramientas | 2 % | 14366.02 | 287.32 |
|  |  | Costes directos |  |  | 14653.34 |
