# Reparación integral de junta, con mortero a base de cemento

- Propiedad del archivo: CYPE INGENIEROS, S.A.
- Formato: FIEBDC-3/2002
- Ámbito geográfico: Chile
- Divisa: CHL
- Costes indirectos: 3.00 %
- Gastos generales: 13.00 %
- Beneficio industrial: 6.00 %
- IVA: 19.00 %

## E Estructuras

### EH Hormigón armado

#### EHY Reparaciones

**EHY041** m Reparación integral de junta, con mortero a base de cemento.
Reparación integral de junta de proyecto de estructura de hormigón, aplicando 6 kg/m de mortero reparador, reforzado con fibras, resistente a los sulfatos, de muy alta resistencia mecánica y retracción compensada, con una resistencia a compresión a 28 días mayor o igual a 40 N/mm² y un módulo de elasticidad mayor o igual a 17000 N/mm², Euroclase A1 de reacción al fuego, compuesto por cementos especiales, áridos seleccionados, aditivos y fibras, en una franja aproximada de 5 cm a cada lado de la junta, previo picado de la superficie soporte.
Incluye: Picado de la superficie del hormigón. Limpieza. Colocación del moldaje para formación de junta. Preparación de las mezclas. Aplicación del mortero de reparación. Perfilado de bordes. Curado. Retirada y acopio de los restos generados. Carga manual de los restos generados sobre camión o contenedor.
Criterio de medición de proyecto: Longitud medida según documentación gráfica de Proyecto.
Criterio de medición de obra: Se medirá la longitud realmente ejecutada según especificaciones de Proyecto.

| Código | Ud | Descripción | Rendimiento | Precio | Importe |
|---|---|---|---|---|---|
| mt28mrp011g | kg | Mortero reparador, reforzado con fibras, resistente a los sulfatos, de muy alta resistencia mecánica y retracción compensada, con una resistencia a compresión a 28 días mayor o igual a 40 N/mm² y un módulo de elasticidad mayor o igual a 17000 N/mm², Euroclase A1 de reacción al fuego, compuesto por cementos especiales, áridos seleccionados, aditivos y fibras, aplicado en espesores de hasta 35 mm en vertical y 75 mm en horizontal, para reparar elementos constructivos de hormigón estructural. (material) | 6.000 | 459.70 | 2758.20 |
| mq05mai040 | h | Martillo eléctrico. (maquinaria) | 0.185 | 2056.75 | 380.50 |
| mo020 | h | Maestro 1ª construcción. (mano de obra) | 0.350 | 8324.16 | 2913.46 |
| mo112 | h | Jornal especializado de construcción. (mano de obra) | 0.350 | 6093.24 | 2132.63 |
| % | % | Herramientas | 2 % | 8184.79 | 163.70 |
|  |  | Costes directos |  |  | 8348.49 |
