# Tratamiento superficial protector mediante la aplicación

- Propiedad del archivo: CYPE INGENIEROS, S.A.
- Formato: FIEBDC-3/2002
- Ámbito geográfico: Chile
- Costes indirectos: 3.00 %
- Gastos generales: 13.00 %
- Beneficio industrial: 6.00 %
- IVA: 19.00 %

## E Estructuras

### EM Madera

#### EMK Preparación de la superficie

**EMK013** m² Tratamiento superficial protector mediante la aplicación, con brocha, de fondo incoloro de acabado mate a base de disolvente, para protección preventiva contra hongos de pudrición e insectos xilófagos.
Tratamiento superficial protector mediante la aplicación, con brocha, de fondo incoloro de acabado mate a base de disolvente, para protección preventiva contra hongos de pudrición e insectos xilófagos, el sol, la intemperie y la humedad. Incluso parte proporcional de protección de los elementos del entorno.
Incluye: Protección de los elementos del entorno. Aplicación del tratamiento con brocha.
Criterio de medición de proyecto: Superficie medida según documentación gráfica de Proyecto.
Criterio de medición de obra: Se medirá la superficie realmente ejecutada según especificaciones de Proyecto.

| Código | Ud | Descripción | Rendimiento | Precio | Importe |
|---|---|---|---|---|---|
| mt27tlr020 | l | Fondo incoloro con base disolvente para la protección preventiva de la madera contra hongos y ataques de insectos xilófagos. (material) | 0.250 | 13.54 | 3.39 |
| mo038 | h | Maestro 1ª pintor. (mano de obra) | 0.658 | 7.12 | 4.68 |
| % | % | Costes directos complementarios | 2 % | 8.07 | 0.16 |
|  |  | Costes directos |  |  | 8.23 |
