# Hoja exterior de sistema de fachada ventilada

- Propiedad del archivo: CYPE INGENIEROS, S.A.
- Formato: FIEBDC-3/2002
- Ámbito geográfico: Chile
- Costes indirectos: 3.00 %
- Gastos generales: 13.00 %
- Beneficio industrial: 6.00 %
- IVA: 16.00 %

## F Fachadas

### FA Ventiladas

#### FAY Sistemas de hoja exterior para fachada ventilada

**FAY050** m² Hoja exterior de sistema de fachada ventilada, de 4 mm de espesor, de panel composite "STRUGAL", de 660x4890x4 mm, formado por dos láminas de aleación de aluminio 3005-H44, de 0,5 mm de espesor, con lacado exterior color rojo RAL 3020, unidas por un núcleo de resinas termoplásticas, de 3 mm de espesor, colocado con modulación vertical, mediante sistema STB-Remachado de fijación vista, con remaches sobre una subestructura de aluminio.
Incluye: Preparación de los elementos de sujeción incorporados previamente a la obra. Replanteo de los ejes verticales y horizontales de las juntas. Realización de todos los trabajos necesarios para la resolución de los huecos. Alineación, aplomado y nivelación del revestimiento. Fijación definitiva de las piezas a la subestructura soporte. Limpieza final del paramento.

| Código | Ud | Descripción | Rendimiento | Precio | Importe |
|---|---|---|---|---|---|
| mt12prs010eHa | m² | Panel composite "STRUGAL", con DIT del Instituto Eduardo Torroja nº 553/10, de 660x4890x4 mm, formado por dos láminas de aleación de aluminio 3005-H44, de 0,5 mm de espesor, con lacado exterior color rojo RAL 3020, unidas por un núcleo de resinas termoplásticas, de 3 mm de espesor, colocado con modulación vertical, mediante sistema STB-Remachado de fijación vista, con remaches sobre una subestructura de aluminio; incluso parte proporcional de montantes realizados con perfilería Omega SCH-1-59, anclajes SCH-2 para fijación de los montantes al paramento y perfil travesaño de unión entre montantes SCR-3, que forman la subestructura sobre la que se fijan los paneles. (material) | 1.050 | 143.11 | 150.27 |
| op00ato010 |  | Atornillador. | 1.000 | 0.00 | 0.00 |
| mo047 | h | Maestro 1ª montador de sistemas de fachadas prefabricadas. (mano de obra) | 0.863 | 6.79 | 5.86 |
| mo090 | h | Ayudante montador de sistemas de fachadas prefabricadas. (mano de obra) | 0.863 | 4.77 | 4.12 |
| % | % | Costes directos complementarios | 3 % | 160.25 | 4.81 |
|  |  | Costes directos |  |  | 165.06 |
