# Dintel prefabricado de hormigón

- Propiedad del archivo: CYPE INGENIEROS, S.A.
- Formato: FIEBDC-3/2002
- Ámbito geográfico: Chile
- Divisa: CHL
- Costes indirectos: 3.00 %
- Gastos generales: 13.00 %
- Beneficio industrial: 6.00 %
- IVA: 19.00 %

## F Fachadas y tabiques

### FC Dinteles, cargaderos y cajones de persiana

#### FCH De hormigón

**FCH030** m Dintel prefabricado de hormigón, de 16x5 cm, con goterón y anclaje metálico de acero galvanizado, apoyado sobre las jambas, recibido con una capa de mortero de cemento, confeccionado en obra, con aditivo hidrófugo, dosificación 1:4, con un espesor de 25 mm, anclado a la albañilería. Incluso masilla de poliuretano para el sellado de juntas.
Dintel prefabricado de hormigón, de 16x5 cm, con goterón y anclaje metálico de acero galvanizado, apoyado sobre las jambas, recibido con una capa de mortero de cemento, confeccionado en obra, con aditivo hidrófugo, dosificación 1:4, con un espesor de 25 mm, anclado a la albañilería. Incluso masilla de poliuretano para el sellado de juntas.
Incluye: Limpieza y preparación del plano de apoyo. Replanteo del nivel de apoyo del dintel. Marcado de los puntos de fijación de los anclajes. Presentación del dintel. Aplomado y nivelación. Instalación del apeo. Resolución de las uniones de los anclajes a la albañilería. Sellado de juntas y limpieza del dintel. Retirada del apeo.
Criterio de medición de proyecto: Longitud medida según documentación gráfica de Proyecto, incluyendo las entregas en los apoyos.
Criterio de medición de obra: Se medirá la longitud realmente ejecutada según especificaciones de Proyecto, incluyendo las entregas en los apoyos.

| Código | Ud | Descripción | Rendimiento | Precio | Importe |
|---|---|---|---|---|---|
| mt08aaa010a | m³ | Agua. (material) | 0.006 | 836.31 | 5.02 |
| mt01arg005a | t | Arena de cantera, para mortero preparado en obra. (material) | 0.006 | 11003.26 | 66.02 |
| mt08cem000e | kg | Cemento gris en sacos. (material) | 1.520 | 91.10 | 138.47 |
| mt08adt010 | kg | Aditivo hidrófugo para imprimación de morteros u hormigones. (material) | 0.030 | 669.04 | 20.07 |
| mt20dhp010c | m | Dintel prefabricado de hormigón, de 16x5 cm, con goterón y anclaje metálico de acero galvanizado. (material) | 1.050 | 16788.48 | 17627.90 |
| mt20wwa030 | Ud | Bote de masilla de poliuretano impermeable (310 cm³). (material) | 0.043 | 4744.49 | 204.01 |
| mq06hor010 | h | Concretera. (maquinaria) | 0.012 | 913.82 | 10.97 |
| op00amo010 |  | Amoladora o radial. | 1.000 | 0.00 | 0.00 |
| mo020 | h | Maestro 1ª construcción. (mano de obra) | 0.280 | 5466.67 | 1530.67 |
| mo113 | h | Jornal construcción. (mano de obra) | 0.322 | 3903.77 | 1257.01 |
| % | % | Herramientas | 2 % | 20860.14 | 417.20 |
|  |  | Costes directos |  |  | 21277.34 |
