# Rejilla de ventilación de lamas fijas de PVC blanco

- Propiedad del archivo: CYPE INGENIEROS, S.A.
- Formato: FIEBDC-3/2002
- Ámbito geográfico: Chile
- Costes indirectos: 3.00 %
- Gastos generales: 13.00 %
- Beneficio industrial: 6.00 %
- IVA: 19.00 %

## F Fachadas

### FC Carpintería exterior

#### FCP PVC

**FCP050** m² Rejilla de ventilación de lamas fijas de PVC blanco.
Suministro y montaje de rejilla de ventilación de lamas fijas de PVC blanco, colocadas sobre dos cremalleras fijas de perfiles tipo omega de acero galvanizado, recibida a la obra mediante splits. Incluso parte proporcional de accesorios, remates, garras de fijación, sellado perimetral de juntas por medio de un cordón de silicona neutra y ajuste final en obra. Elaborada en taller, totalmente montada.
Incluye: Marcado de los puntos de fijación. Colocación de la rejilla. Sellado de juntas perimetrales. Ajuste final.
Criterio de medición de proyecto: Superficie del hueco a cerrar, medida según documentación gráfica de Proyecto.
Criterio de medición de obra: Se medirá, con las dimensiones del hueco, la superficie realmente ejecutada según especificaciones de Proyecto.

| Código | Ud | Descripción | Rendimiento | Precio | Importe |
|---|---|---|---|---|---|
| mt24pce020a | m² | Celosía de lamas fijas de PVC blanco tipo Z de 80 mm separadas 100 mm. (material) | 1.020 | 22.72 | 23.17 |
| mt15sja100 | Ud | Cartucho de masilla de silicona neutra. (material) | 0.035 | 3.44 | 0.12 |
| op00ato010 |  | Atornillador. | 1.000 | 0.00 | 0.00 |
| mo017 | h | Maestro 1ª cerrajero. (mano de obra) | 0.281 | 6.39 | 1.80 |
| mo057 | h | Ayudante cerrajero. (mano de obra) | 0.421 | 4.43 | 1.87 |
| % | % | Costes directos complementarios | 2 % | 26.96 | 0.54 |
|  |  | Costes directos |  |  | 27.50 |
