# Hoja exterior de muro medianero de dos hojas, de albañilería de ladrillo cerámico para revestir

- Propiedad del archivo: CYPE INGENIEROS, S.A.
- Formato: FIEBDC-3/2002
- Ámbito geográfico: Chile
- Divisa: CHL
- Costes indirectos: 3.00 %
- Gastos generales: 13.00 %
- Beneficio industrial: 6.00 %
- IVA: 19.00 %

## F Fachadas y tabiques

### FF Albañilería no estructural

#### FFM Hoja exterior para revestir en medianera de dos hojas

**FFM010** m² Hoja exterior de muro medianero de dos hojas, de albañilería de ladrillo cerámico para revestir.
Hoja exterior de muro medianero de dos hojas, de 11 cm de espesor, de albañilería de ladrillo cerámico hueco triple, para revestir, 33x16x11 cm, con juntas horizontales y verticales de 10 mm de espesor, recibida con mortero de cemento confeccionado en obra, con 250 kg/m³ de cemento, color gris, dosificación 1:6, suministrado en sacos.
Incluye: Definición de los planos de medianera mediante plomos. Replanteo, planta a planta. Marcado en los pilares de los niveles de referencia general de planta y de nivel de piso terminado. Preparación del mortero. Asiento de la primera hilada sobre capa de mortero. Colocación y aplomado de miras de referencia. Tendido de hilos entre miras. Colocación de plomos fijos en las aristas. Colocación de las piezas por hiladas a nivel. Encuentros de la albañilería con fachadas, pilares y tabiques. Encuentro de la albañilería con la losa superior. Limpieza del paramento.
Criterio de medición de proyecto: Superficie medida según documentación gráfica de Proyecto, sin duplicar esquinas ni encuentros.
Criterio de medición de obra: Se medirá la superficie realmente ejecutada según especificaciones de Proyecto, sin duplicar esquinas ni encuentros.

| Código | Ud | Descripción | Rendimiento | Precio | Importe |
|---|---|---|---|---|---|
| mt04lvc010i | Ud | Ladrillo cerámico hueco triple, para revestir, 33x16x11 cm, densidad 810 kg/m³. (material) | 18.000 | 402.05 | 7236.90 |
| mt08aaa010a | m³ | Agua. (material) | 0.004 | 919.27 | 3.68 |
| mt01arg005a | t | Arena de cantera, para mortero preparado en obra. (material) | 0.015 | 11852.90 | 177.79 |
| mt08cem000e | kg | Cemento gris en sacos. (material) | 18.000 | 100.14 | 1802.52 |
| mq06hor010 | h | Concretera eléctrica con una capacidad de amasado de 160 l. (maquinaria) | 0.008 | 2206.20 | 17.65 |
| op00amo010 |  | Amoladora o radial. | 1.000 | 0.00 | 0.00 |
| mo021 | h | Maestro 1ª albañil. (mano de obra) | 0.539 | 8327.21 | 4488.37 |
| mo114 | h | Jornal albañil. (mano de obra) | 0.394 | 5997.35 | 2362.96 |
| % | % | Herramientas | 3 % | 16089.87 | 482.70 |
|  |  | Costes directos |  |  | 16572.57 |
