# Hoja exterior de fachada de dos hojas, de albañilería de bloque de hormigón para revestir, con cámara de aire ligeramente ventilada

- Propiedad del archivo: CYPE INGENIEROS, S.A.
- Formato: FIEBDC-3/2002
- Ámbito geográfico: Chile
- Divisa: CHL
- Costes indirectos: 3.00 %
- Gastos generales: 13.00 %
- Beneficio industrial: 6.00 %
- IVA: 19.00 %

## F Fachadas y tabiques

### FF Albañilería no estructural

#### FFZ Hoja exterior para revestir en fachada de dos hojas

**FFZ025** m² Hoja exterior de fachada de dos hojas, de albañilería de bloque de hormigón para revestir, con cámara de aire ligeramente ventilada.
Hoja exterior de fachada de dos hojas, de 20 cm de espesor, de albañilería de bloque hueco de hormigón, para revestir, color gris, 40x20x20 cm, resistencia normalizada R10 (10 N/mm²), con juntas horizontales y verticales de 10 mm de espesor, junta rehundida, recibida con mortero de cemento confeccionado en obra, con 250 kg/m³ de cemento, color gris, dosificación 1:6, suministrado en sacos. Dintel de albañilería armada de bloques en "U" de hormigón, macizado de hormigón de relleno, 25 (20) 12/12, no expuesto a ciclos hielo-deshielo, exposición a sulfatos despreciable, sin requerimiento de permeabilidad, docilidad fluida, preparado en obra; montaje y desmontaje de apeo. Revestimiento de los frentes de la losa con plaquetas de hormigón y de los frentes de pilares con bloques cortados, colocados con el mismo mortero utilizado en el recibido de la albañilería; con cámara de aire ligeramente ventilada, mediante la realización de aberturas de ventilación, con un área efectiva de 10 cm² por cada m de fachada (orificios, rejillas o llagas desprovistas de mortero) para ventilación de la cámara.
Criterio de valoración económica: El precio no incluye el drenaje ni las rejillas de ventilación.
Incluye: Definición de los planos de fachada mediante plomos. Replanteo, planta a planta. Marcado en los pilares de los niveles de referencia general de planta y de nivel de piso terminado. Preparación del mortero. Asiento de la primera hilada sobre capa de mortero. Colocación y aplomado de miras de referencia. Tendido de hilos entre miras. Colocación de plomos fijos en las aristas. Colocación de las piezas por hiladas a nivel. Revestimiento de los frentes de la losa. Realización de todos los trabajos necesarios para la resolución de los huecos. Realización de aberturas de ventilación. Encuentros de la albañilería con fachadas, pilares y tabiques. Encuentro de la albañilería con la losa superior. Limpieza del paramento.
Criterio de medición de proyecto: Superficie medida según documentación gráfica de Proyecto, sin duplicar esquinas ni encuentros, deduciendo los huecos de superficie mayor de 4 m². En los huecos que no se deduzcan, están incluidos los trabajos de realizar la superficie interior del hueco.
Criterio de medición de obra: Se medirá la superficie realmente ejecutada según especificaciones de Proyecto, sin duplicar esquinas ni encuentros, deduciendo los huecos de superficie mayor de 4 m². En los huecos que no se deduzcan, están incluidos los trabajos de realizar la superficie interior del hueco.

| Código | Ud | Descripción | Rendimiento | Precio | Importe |
|---|---|---|---|---|---|
| mt02bhg010de | Ud | Bloque hueco de hormigón, para revestir, color gris, 40x20x20 cm, resistencia normalizada R10 (10 N/mm²), densidad 1150 kg/m³; con el precio incrementado el 20% en concepto de piezas especiales: zunchos y medios. (material) | 13.000 | 592.57 | 7703.41 |
| mt08aaa010a | m³ | Agua. (material) | 0.010 | 919.27 | 9.19 |
| mt01arg005a | t | Arena de cantera, para mortero preparado en obra. (material) | 0.026 | 11852.90 | 308.18 |
| mt08cem000e | kg | Cemento gris en sacos. (material) | 6.878 | 100.14 | 688.76 |
| mt07aco100a | kg | Acero en barras con resaltes, A63-42H, de varios diámetros, según NCh204.Of77. (material) | 0.700 | 680.54 | 476.38 |
| mt01arg000e | m³ | Arena cribada. (material) | 0.004 | 10769.02 | 43.08 |
| mt01arg001ed | m³ | Árido grueso homogeneizado, de tamaño máximo 12 mm. (material) | 0.007 | 17960.97 | 125.73 |
| mt02bhg012a | Ud | Plaqueta de hormigón gris, 20x17x4 cm, para revestir. (material) | 4.000 | 195.80 | 783.20 |
| mt50spa050m | m³ | Tablón de madera de pino, dimensiones 20x7,2 cm. (material) | 0.001 | 269162.17 | 269.16 |
| mt50spa081a | Ud | Puntal metálico telescópico, de hasta 3 m de altura. (material) | 0.003 | 11799.01 | 35.40 |
| mt50spa101 | kg | Clavos de acero. (material) | 0.011 | 1147.25 | 12.62 |
| mq06hor010 | h | Concretera eléctrica con una capacidad de amasado de 160 l. (maquinaria) | 0.012 | 2206.20 | 26.47 |
| op00amo010 |  | Amoladora o radial. | 1.000 | 0.00 | 0.00 |
| mo021 | h | Maestro 1ª albañil. (mano de obra) | 0.782 | 8327.21 | 6511.88 |
| mo114 | h | Jornal albañil. (mano de obra) | 0.672 | 5997.35 | 4030.22 |
| % | % | Herramientas | 3 % | 21023.68 | 630.71 |
|  |  | Costes directos |  |  | 21654.39 |
