# Fachada simple, de lámina perfilada de acero

- Propiedad del archivo: CYPE INGENIEROS, S.A.
- Formato: FIEBDC-3/2002
- Ámbito geográfico: Chile
- Divisa: CHL
- Costes indirectos: 3.00 %
- Gastos generales: 13.00 %
- Beneficio industrial: 6.00 %
- IVA: 19.00 %

## F Fachadas y tabiques

### FL Fachadas ligeras

#### FLA Metálicas

**FLA010** m² Fachada simple, de lámina perfilada de acero.
Fachada simple, de lámina perfilada de acero galvanizado, de 0,75 mm de espesor, con nervios de entre 11 y 13 mm de altura de cresta, a una separación de entre 185 y 195 mm, colocada en posición vertical con un solape de la chapa superior de 70 mm y un solape lateral de un trapecio y fijada mecánicamente a una estructura portante o auxiliar. Incluso accesorios de fijación de las láminas y cinta flexible de butilo, adhesiva por ambas caras, para el sellado de estanqueidad de los solapes entre láminas perfiladas.
Criterio de valoración económica: El precio no incluye la estructura soporte ni la resolución de puntos singulares.
Incluye: Replanteo de las chapas. Corte, preparación y colocación de las láminas. Sellado de juntas. Fijación mecánica de las láminas.
Criterio de medición de proyecto: Superficie medida según documentación gráfica de Proyecto, sin duplicar esquinas ni encuentros, deduciendo los huecos de superficie mayor de 3 m².
Criterio de medición de obra: Se medirá la superficie realmente ejecutada según especificaciones de Proyecto, sin duplicar esquinas ni encuentros, deduciendo los huecos de superficie mayor de 3 m².

| Código | Ud | Descripción | Rendimiento | Precio | Importe |
|---|---|---|---|---|---|
| mt13ccg100p | m² | Lámina perfilada de acero galvanizado, de 0,75 mm de espesor, con nervios de entre 11 y 13 mm de altura de cresta, a una separación de entre 185 y 195 mm e inercia entre 1 y 2 cm4. (material) | 1.030 | 5521.09 | 5686.72 |
| mt13ccg130b | Ud | Tornillo autorroscante de 5,5x50 mm de acero inoxidable, con arandela de EPDM de 16 mm de diámetro. (material) | 4.010 | 298.31 | 1196.22 |
| mt13ccg130a | Ud | Tornillo autorroscante de 4,8x22 mm de acero inoxidable, con arandela de EPDM de 16 mm de diámetro. (material) | 0.480 | 197.13 | 94.62 |
| mt13dcp020b | m | Cinta flexible de butilo, adhesiva por ambas caras, para el sellado de estanqueidad de los solapes entre láminas perfiladas. (material) | 1.010 | 1352.06 | 1365.58 |
| op00ciz010 |  | Cizalla. | 1.000 | 0.00 | 0.00 |
| op00roe010 |  | Roedora. | 1.000 | 0.00 | 0.00 |
| op00ato010 |  | Atornillador. | 1.000 | 0.00 | 0.00 |
| op00tal010 |  | Taladro. | 1.000 | 0.00 | 0.00 |
| mo051 | h | Maestro 1ª montador de cerramientos industriales. (mano de obra) | 0.363 | 6632.56 | 2407.62 |
| mo098 | h | Ayudante montador de cerramientos industriales. (mano de obra) | 0.363 | 4822.22 | 1750.47 |
| % | % | Herramientas | 2 % | 12501.23 | 250.02 |
|  |  | Costes directos |  |  | 12751.25 |
