# Fachada de paneles sándwich aislantes

- Propiedad del archivo: CYPE INGENIEROS, S.A.
- Formato: FIEBDC-3/2002
- Ámbito geográfico: Chile
- Divisa: CHL
- Costes indirectos: 3.00 %
- Gastos generales: 13.00 %
- Beneficio industrial: 6.00 %
- IVA: 19.00 %

## F Fachadas y tabiques

### FL Fachadas ligeras

#### FLM Paneles sándwich aislantes metálicos

**FLM020** m² Fachada de paneles sándwich aislantes, de 50 mm de espesor y 600 mm de ancho, formados por doble cara metálica, la exterior de lámina de aluminio de 0,8 mm de espesor y la interior de lámina de acero de 0,5 mm de espesor y alma aislante de poliuretano de densidad media 50 kg/m³, montados en posición vertical, con sistema de fijación oculto.
Suministro y montaje vertical de fachada de paneles sándwich aislantes, de 50 mm de espesor y 600 mm de ancho, formados por doble cara metálica, la exterior de lámina de aluminio de 0,8 mm de espesor y la interior de lámina de acero de 0,5 mm de espesor y alma aislante de poliuretano de densidad media 50 kg/m³, con juntas diseñadas para fijación con tornillos ocultos. Incluso replanteo, parte proporcional de mermas, remates, cubrejuntas y accesorios de fijación y estanqueidad. Totalmente montado.
Incluye: Replanteo de los paneles. Colocación del remate inferior de la fachada. Colocación de juntas. Colocación y fijación del primer panel. Colocación y fijación del resto de paneles, según el orden indicado. Remates.
Criterio de medición de proyecto: Superficie medida según documentación gráfica de Proyecto, sin duplicar esquinas ni encuentros, deduciendo los huecos de superficie mayor de 3 m².
Criterio de medición de obra: Se medirá la superficie realmente ejecutada según especificaciones de Proyecto, sin duplicar esquinas ni encuentros, deduciendo los huecos de superficie mayor de 3 m².

| Código | Ud | Descripción | Rendimiento | Precio | Importe |
|---|---|---|---|---|---|
| mt12ppl110a | m² | Panel sándwich aislante para fachadas, de 50 mm de espesor y 600 mm de ancho, formado por doble cara metálica, la exterior de lámina de aluminio de 0,8 mm de espesor y la interior de lámina de acero de 0,5 mm de espesor y alma aislante de poliuretano de densidad media 50 kg/m³, con junta diseñada para fijación con tornillos ocultos. (material) | 1.050 | 34288.06 | 36002.46 |
| mt13ccg030h | Ud | Tornillo autorroscante de 6,5x130 mm de acero inoxidable, con arandela. (material) | 8.000 | 562.84 | 4502.72 |
| mt13ccg040 | m | Junta de estanqueidad para láminas perfiladas de acero. (material) | 2.000 | 1720.87 | 3441.74 |
| op00ciz010 |  | Cizalla. | 1.000 | 0.00 | 0.00 |
| op00roe010 |  | Roedora. | 1.000 | 0.00 | 0.00 |
| op00ato010 |  | Atornillador. | 1.000 | 0.00 | 0.00 |
| op00tal010 |  | Taladro. | 1.000 | 0.00 | 0.00 |
| mo051 | h | Maestro 1ª montador de cerramientos industriales. (mano de obra) | 0.261 | 5628.66 | 1469.08 |
| mo098 | h | Ayudante montador de cerramientos industriales. (mano de obra) | 0.261 | 4063.51 | 1060.58 |
| % | % | Herramientas | 2 % | 46476.58 | 929.53 |
|  |  | Costes directos |  |  | 47406.11 |
