# Mampara acristalada de 4x2,9 m con luna incolora y perfiles de aluminio prelacado, con puerta interior de aluminio prelacado de 2,10x0,90 m y remate superior acristalado

- Propiedad del archivo: CYPE INGENIEROS, S.A.
- Formato: FIEBDC-3/2002
- Ámbito geográfico: Chile
- Divisa: CHL
- Costes indirectos: 3.00 %
- Gastos generales: 13.00 %
- Beneficio industrial: 6.00 %
- IVA: 19.00 %

## F Fachadas y tabiques

### FO Mamparas y paredes móviles

#### FOL De aluminio

**FOL010** Ud Mampara acristalada de 4x2,9 m con luna incolora y perfiles de aluminio prelacado, con puerta interior de aluminio prelacado de 2,10x0,90 m y remate superior acristalado.
Mampara acristalada de 4x2,9 m, con luna incolora, puerta interior de aluminio prelacado de 2,10x0,90 m, perfiles de aluminio prelacado y remate superior acristalado. Incluso parte proporcional de herrajes, remates, sellado de juntas, soportes, encuentros con otros tipos de paramentos, colocación de canalizaciones para instalaciones y cajeados para artefactos eléctricos. Totalmente terminada.
Incluye: Replanteo y marcado de los puntos de fijación. Aplomado, nivelación y fijación de los perfiles. Colocación y fijación del empanelado. Colocación de la canalización para instalaciones. Tratamiento de juntas. Remate del perímetro del elemento, por las dos caras.
Criterio de medición de proyecto: Número de unidades previstas, según documentación gráfica de Proyecto.
Criterio de medición de obra: Se medirá el número de unidades realmente ejecutadas según especificaciones de Proyecto.

| Código | Ud | Descripción | Rendimiento | Precio | Importe |
|---|---|---|---|---|---|
| mt26mal020a | m | Perfil en "U" de aluminio prelacado para mamparas. (material) | 5.900 | 4699.71 | 27728.29 |
| mt26mal030a | m | Guardapolvos de aluminio prelacado para mamparas. (material) | 3.000 | 6014.88 | 18044.64 |
| mt21vpi010d | m² | Luna incolora, de 8 mm de espesor. (material) | 8.550 | 19768.70 | 169022.39 |
| mt26mac040 | m | Perfil de aluminio lacado para recibido del vidrio en mamparas. (material) | 24.000 | 3528.02 | 84672.48 |
| mt26mal050a | Ud | Puerta sencilla de una hoja de aluminio prelacado para colocar en mamparas, incluso herrajes. (material) | 1.000 | 238675.16 | 238675.16 |
| op00ato010 |  | Atornillador. | 1.000 | 0.00 | 0.00 |
| mo011 | h | Maestro 1ª montador. (mano de obra) | 8.104 | 5628.66 | 45614.66 |
| mo080 | h | Ayudante montador. (mano de obra) | 8.104 | 4063.51 | 32930.69 |
| % | % | Herramientas | 2 % | 616688.31 | 12333.77 |
|  |  | Costes directos |  |  | 629022.08 |
