# Mampara acristalada de 4x2,9 m con luna incolora y perfiles de aluminio prelacado, con remate superior de de aluminio prelacado

- Propiedad del archivo: CYPE INGENIEROS, S.A.
- Formato: FIEBDC-3/2002
- Ámbito geográfico: Chile
- Divisa: CHL
- Costes indirectos: 3.00 %
- Gastos generales: 13.00 %
- Beneficio industrial: 6.00 %
- IVA: 19.00 %

## F Fachadas y tabiques

### FO Mamparas y paredes móviles

#### FOL De aluminio

**FOL010** Ud Mampara acristalada de 4x2,9 m con luna incolora y perfiles de aluminio prelacado, con remate superior de de aluminio prelacado.
Mampara acristalada de 4x2,9 m, con luna incolora, perfiles de aluminio prelacado y remate superior de panel machihembrado compuesto por dos chapas de aluminio prelacado con aislamiento intermedio de lana mineral. Incluso parte proporcional de herrajes, remates, sellado de juntas, soportes, encuentros con otros tipos de paramentos, colocación de canalizaciones para instalaciones y cajeados para artefactos eléctricos. Totalmente terminada.
Incluye: Replanteo y marcado de los puntos de fijación. Aplomado, nivelación y fijación de los perfiles. Colocación y fijación del empanelado. Colocación de la canalización para instalaciones. Tratamiento de juntas. Remate del perímetro del elemento, por las dos caras.
Criterio de medición de proyecto: Número de unidades previstas, según documentación gráfica de Proyecto.
Criterio de medición de obra: Se medirá el número de unidades realmente ejecutadas según especificaciones de Proyecto.

| Código | Ud | Descripción | Rendimiento | Precio | Importe |
|---|---|---|---|---|---|
| mt26mal010a | m² | Panel ciego machihembrado para mamparas, formado por dos chapas de aluminio prelacado con aislamiento intermedio de lana mineral de conductividad térmica 0,039 W/(mK). (material) | 2.250 | 41032.04 | 92322.09 |
| mt26mal020a | m | Perfil en "U" de aluminio prelacado para mamparas. (material) | 9.700 | 4699.71 | 45587.19 |
| mt26mal030a | m | Guardapolvos de aluminio prelacado para mamparas. (material) | 3.900 | 6014.88 | 23458.03 |
| mt21vpi010d | m² | Luna incolora, de 8 mm de espesor. (material) | 8.200 | 19768.70 | 162103.34 |
| mt26mac040 | m | Perfil de aluminio lacado para recibido del vidrio en mamparas. (material) | 18.300 | 3528.02 | 64562.77 |
| op00ato010 |  | Atornillador. | 1.000 | 0.00 | 0.00 |
| mo011 | h | Maestro 1ª montador. (mano de obra) | 8.104 | 5628.66 | 45614.66 |
| mo080 | h | Ayudante montador. (mano de obra) | 8.104 | 4063.51 | 32930.69 |
| % | % | Herramientas | 2 % | 466578.77 | 9331.58 |
|  |  | Costes directos |  |  | 475910.35 |
