# Dintel metálico de plancha de acero S275JR de 2,5 mm de espesor, de 190 mm de anchura, acabado lacado con pintura de poliéster para exteriores

- Propiedad del archivo: CYPE INGENIEROS, S.A.
- Formato: FIEBDC-3/2002
- Ámbito geográfico: Chile
- Costes indirectos: 3.00 %
- Gastos generales: 13.00 %
- Beneficio industrial: 6.00 %
- IVA: 19.00 %

## F Fachadas

### FR Remates de exteriores

#### FRD Dinteles

**FRD030** m Dintel metálico de plancha de acero S275JR de 2,5 mm de espesor, de 190 mm de anchura, acabado lacado con pintura de poliéster para exteriores.
Suministro y montaje de dintel metálico de plancha de acero S275JR de 2,5 mm de espesor, de 190 mm de anchura, acabado lacado con pintura de poliéster para exteriores. Incluso parte proporcional de tirantes de pletina y tornillería, colocación sobre las jambas del hueco y reparación en obra de cuantos roces y/o desperfectos se originen en el perfil, por razones de transporte, manipulación o montaje, con el mismo grado de preparación de superficie y acabado.
Incluye: Replanteo del nivel de apoyo de los elementos. Limpieza y preparación del plano de apoyo del sistema. Colocación y fijación provisional del dintel. Aplomado y nivelación. Ejecución de las uniones. Reparación de defectos superficiales.
Criterio de medición de proyecto: Longitud medida a ejes, según documentación gráfica de Proyecto.
Criterio de medición de obra: Se medirá, a ejes, la longitud realmente ejecutada según especificaciones de Proyecto.

| Código | Ud | Descripción | Rendimiento | Precio | Importe |
|---|---|---|---|---|---|
| mt20dah010c | m | Dintel metálico de plancha de acero S275JR de 2,5 mm de espesor, de 190 mm de anchura, acabado lacado con pintura de poliéster para exteriores. Incluso parte proporcional de tirantes de pletina y tornillería. (material) | 1.000 | 24.63 | 24.63 |
| op00ciz010 |  | Cizalla. | 1.000 | 0.00 | 0.00 |
| mo019 | h | Maestro 1ª construcción. (mano de obra) | 0.234 | 6.29 | 1.47 |
| mo111 | h | Jornal construcción. (mano de obra) | 0.234 | 4.24 | 0.99 |
| % | % | Costes directos complementarios | 2 % | 27.09 | 0.54 |
|  |  | Costes directos |  |  | 27.63 |
