# Jamba de hormigón polímero de superficie pulida, de color gris, de 40x2 cm

- Propiedad del archivo: CYPE INGENIEROS, S.A.
- Formato: FIEBDC-3/2002
- Ámbito geográfico: Chile
- Costes indirectos: 3.00 %
- Gastos generales: 13.00 %
- Beneficio industrial: 6.00 %
- IVA: 19.00 %

## F Fachadas

### FR Remates de exteriores

#### FRJ Jambas

**FRJ010** m Jamba de hormigón polímero de superficie pulida, de color gris, de 40x2 cm.
Formación de jamba de hormigón polímero de superficie pulida, de color gris, de 40x2 cm, con anclaje metálico de acero inoxidable, recibida con una capa de mortero de cemento hidrófugo 1:3, con un espesor de 15 mm, sobre la que se introducen los anclajes metálicos, previendo una junta de 5 mm entre piezas. Incluso sellado entre piezas y uniones con los cerramientos y carpinterías con masilla de poliuretano de gran flexibilidad.
Incluye: Replanteo de las piezas en el hueco o remate. Colocación de reglas y plomadas sujetas al muro. Colocación, aplomado, nivelación y alineación. Sellado de juntas y limpieza de la jamba.
Criterio de medición de proyecto: Longitud medida por su mayor desarrollo lineal, según documentación gráfica de Proyecto.
Criterio de medición de obra: Se medirá, por su mayor desarrollo lineal, la longitud realmente ejecutada según especificaciones de Proyecto, incluyendo la longitud que pudiera perderse en ingletes.

| Código | Ud | Descripción | Rendimiento | Precio | Importe |
|---|---|---|---|---|---|
| mt09moe010c | m³ | Mortero de cemento CEM II/B-P 32,5 N, hidrófugo, tipo M-15, confeccionado en obra con 450 kg/m³ de cemento y una proporción en volumen 1/3. (material) | 0.004 | 124.98 | 0.50 |
| mt20wwa040 | kg | Adhesivo cementoso flexible y de gran adherencia. (material) | 2.408 | 0.47 | 1.13 |
| mt20rhl020h | m | Jamba de hormigón polímero de superficie pulida, de color gris, de 40x2 cm, con anclaje metálico de acero inoxidable. (material) | 1.050 | 30.54 | 32.07 |
| mt20wwa025 | m | Perfil de espuma de polietileno, de 6 mm de diámetro, para relleno de juntas. (material) | 0.400 | 0.37 | 0.15 |
| mt20wwa035 | Ud | Bote de imprimación para masillas (250 cm³). (material) | 0.041 | 5.04 | 0.21 |
| mt20wwa030 | Ud | Bote de masilla de poliuretano impermeable (310 cm³). (material) | 0.083 | 4.95 | 0.41 |
| op00amo010 |  | Amoladora o radial. | 1.000 | 0.00 | 0.00 |
| mo019 | h | Maestro 1ª construcción. (mano de obra) | 0.428 | 6.29 | 2.69 |
| mo111 | h | Jornal construcción. (mano de obra) | 0.428 | 4.24 | 1.81 |
| % | % | Costes directos complementarios | 2 % | 38.97 | 0.78 |
|  |  | Costes directos |  |  | 39.75 |
