# Cubrepilar de hormigón polímero de superficie pulida, de color blanco, de 40x40 cm

- Propiedad del archivo: CYPE INGENIEROS, S.A.
- Formato: FIEBDC-3/2002
- Ámbito geográfico: Chile
- Costes indirectos: 3.00 %
- Gastos generales: 13.00 %
- Beneficio industrial: 6.00 %
- IVA: 19.00 %

## F Fachadas

### FR Remates de exteriores

#### FRP Cubrepilares

**FRP010** Ud Cubrepilar de hormigón polímero de superficie pulida, de color blanco, de 40x40 cm.
Formación de cubrepilar de hormigón polímero de superficie pulida, de color blanco, de 40x40 cm, con anclaje metálico de acero inoxidable, recibido con una capa de mortero de cemento hidrófugo 1:3, con un espesor de 15 mm, sobre la que se introducen los anclajes metálicos. Incluso sellado con masilla de poliuretano de gran flexibilidad.
Incluye: Replanteo de la pieza. Colocación, aplomado, nivelación y alineación de la pieza. Limpieza.
Criterio de medición de proyecto: Número de unidades previstas, según documentación gráfica de Proyecto.
Criterio de medición de obra: Se medirá el número de unidades realmente ejecutadas según especificaciones de Proyecto.

| Código | Ud | Descripción | Rendimiento | Precio | Importe |
|---|---|---|---|---|---|
| mt09moe010c | m³ | Mortero de cemento CEM II/B-P 32,5 N, hidrófugo, tipo M-15, confeccionado en obra con 450 kg/m³ de cemento y una proporción en volumen 1/3. (material) | 0.004 | 124.98 | 0.50 |
| mt20wwa040 | kg | Adhesivo cementoso flexible y de gran adherencia. (material) | 0.750 | 0.47 | 0.35 |
| mt20aho030g | Ud | Cubrepilar de hormigón polímero de superficie pulida, de color blanco, de 40x40 cm, con anclaje metálico de acero inoxidable. (material) | 1.000 | 40.58 | 40.58 |
| op00amo010 |  | Amoladora o radial. | 1.000 | 0.00 | 0.00 |
| mo019 | h | Maestro 1ª construcción. (mano de obra) | 0.285 | 6.29 | 1.79 |
| mo111 | h | Jornal construcción. (mano de obra) | 0.285 | 4.24 | 1.21 |
| % | % | Costes directos complementarios | 2 % | 44.43 | 0.89 |
|  |  | Costes directos |  |  | 45.32 |
