# Puerta de vidrio templado coloreado, de 2190x796 mm y 10 mm de espesor

- Propiedad del archivo: CYPE INGENIEROS, S.A.
- Formato: FIEBDC-3/2002
- Ámbito geográfico: Chile
- Costes indirectos: 3.00 %
- Gastos generales: 13.00 %
- Beneficio industrial: 6.00 %
- IVA: 19.00 %

## F Fachadas

### FV Vidrios

#### FVT Templados

**FVT020** Ud Puerta de vidrio templado coloreado, de 2190x796 mm y 10 mm de espesor.
Suministro y montaje de puerta de vidrio templado coloreado, de 2190x796 mm y 10 mm de espesor, colgada mediante pernios fijados en los puntos de giro, superior e inferior. Incluso herrajes, freno y cerradura de acero inoxidable, con llave y manilla. Totalmente montada.
Incluye: Replanteo de los puntos de giro, superior e inferior, debidamente aplomados. Fijación del punto de giro superior. Colocación y fijación del cajeado del freno retenedor. Introducción del punto de giro inferior. Montaje del pernio inferior de la puerta. Presentación de la puerta sobre el punto de giro inferior. Introducción del pivote del pernio superior. Presentación de la contraplaca sobre la puerta y atornillado de ambos elementos del pernio superior. Regulación del freno y fijación de la tapa. Señalética de la hoja una vez colocada. Colocación de las cerraduras.
Criterio de medición de proyecto: Número de unidades previstas, según documentación gráfica de Proyecto.
Criterio de medición de obra: Se medirá el número de unidades realmente ejecutadas según especificaciones de Proyecto.

| Código | Ud | Descripción | Rendimiento | Precio | Importe |
|---|---|---|---|---|---|
| mt21vtp010f | Ud | Puerta de vidrio templado coloreado, de 2190x796 mm y 10 mm de espesor. (material) | 1.000 | 69.94 | 69.94 |
| mt21vts010 | Ud | Herrajes, piezas metálicas, accesorios; pernios alto y bajo; puntos de giro alto y bajo; tapa, caja y mecanismo de freno; cerradura con llave y manilla; incluso pequeño material auxiliar, para puertas de vidrio templado. (material) | 1.000 | 212.30 | 212.30 |
| mo054 | h | Maestro 1ª cristalero. (mano de obra) | 4.751 | 6.80 | 32.31 |
| mo108 | h | Ayudante cristalero. (mano de obra) | 4.751 | 4.77 | 22.66 |
| % | % | Costes directos complementarios | 2 % | 337.21 | 6.74 |
|  |  | Costes directos |  |  | 343.95 |
