# Gárgola de hormigón polímero, de color gris, de 100x350 mm de sección, recibida con adhesivo cementoso

- Propiedad del archivo: CYPE INGENIEROS, S.A.
- Formato: FIEBDC-3/2002
- Ámbito geográfico: Chile
- Costes indirectos: 3.00 %
- Gastos generales: 13.00 %
- Beneficio industrial: 6.00 %
- IVA: 19.00 %

## H Remates y ayudas

### HR Remates

#### HRG Gárgolas

**HRG010** Ud Gárgola de hormigón polímero, de color gris, de 100x350 mm de sección, recibida con adhesivo cementoso.
Formación de gárgola de hormigón polímero, de color gris, de 100x350 mm de sección, de superficie pulida y base rectangular, con goterón inferior, recibida con una capa de adhesivo cementoso flexible. Incluso nivelación y remate de la imprimación en caso necesario.
Incluye: Replanteo de las piezas. Colocación, aplomado, nivelación y alineación. Sellado de juntas y limpieza.
Criterio de medición de proyecto: Número de unidades previstas, según documentación gráfica de Proyecto.
Criterio de medición de obra: Se medirá el número de unidades realmente ejecutadas según especificaciones de Proyecto.

| Código | Ud | Descripción | Rendimiento | Precio | Importe |
|---|---|---|---|---|---|
| mt20wwa040 | kg | Adhesivo cementoso flexible y de gran adherencia. (material) | 0.300 | 0.42 | 0.13 |
| mt20ghp010b | Ud | Gárgola de hormigón polímero, de color gris, de 100x350 mm de sección, de superficie pulida y base rectangular, con goterón inferior. (material) | 1.000 | 4.67 | 4.67 |
| mt20wwa035 | Ud | Bote de imprimación para masillas (250 cm³). (material) | 0.016 | 4.54 | 0.07 |
| mt20wwa030 | Ud | Bote de masilla de poliuretano impermeable (310 cm³). (material) | 0.032 | 4.45 | 0.14 |
| op00amo010 |  | Amoladora o radial. | 1.000 | 0.00 | 0.00 |
| mo020 | h | Maestro 1ª construcción. (mano de obra) | 0.127 | 6.29 | 0.80 |
| mo113 | h | Jornal construcción. (mano de obra) | 0.127 | 4.46 | 0.57 |
| % | % | Herramientas | 2 % | 6.38 | 0.13 |
|  |  | Costes directos |  |  | 6.51 |
