# Colocación y fijación de pequeño elemento, mediante recibido al paramento de albañilería de ladrillo cerámico macizo, con pasta de yeso B1, acabado enlucido con yeso de aplicación en capa fina C6

- Propiedad del archivo: CYPE INGENIEROS, S.A.
- Formato: FIEBDC-3/2002
- Ámbito geográfico: Chile
- Costes indirectos: 3.00 %
- Gastos generales: 13.00 %
- Beneficio industrial: 6.00 %
- IVA: 19.00 %

## H Remates y ayudas

### HY Ayudas

#### HYR Recibidos

**HYR100** Ud Colocación y fijación de pequeño elemento, mediante recibido al paramento de albañilería de ladrillo cerámico macizo, con pasta de yeso B1, acabado enlucido con yeso de aplicación en capa fina C6.
Colocación y fijación de pequeño elemento, mediante recibido al paramento de albañilería de ladrillo cerámico macizo, con pasta de yeso B1, acabado enlucido con yeso de aplicación en capa fina C6. Incluso parte proporcional de replanteo.
Incluye: Replanteo. Apertura de huecos. Tapado de huecos.
Criterio de medición de proyecto: Número de unidades previstas, según documentación gráfica de Proyecto.
Criterio de medición de obra: Se medirá el número de unidades realmente ejecutadas según especificaciones de Proyecto.

| Código | Ud | Descripción | Rendimiento | Precio | Importe |
|---|---|---|---|---|---|
| mt09pye010b | m³ | Pasta de yeso de construcción B1. (material) | 0.001 | 63.98 | 0.06 |
| mt09pye010a | m³ | Pasta de yeso para aplicación en capa fina C6. (material) | 0.001 | 71.84 | 0.07 |
| mo020 | h | Maestro 1ª construcción. (mano de obra) | 0.310 | 7.12 | 2.21 |
| mo113 | h | Jornal construcción. (mano de obra) | 0.273 | 5.04 | 1.38 |
| % | % | Costes directos complementarios | 2 % | 3.72 | 0.07 |
|  |  | Costes directos |  |  | 3.79 |
