# Colocación y fijación de pequeño elemento, mediante recibido al paramento de albañilería de ladrillo cerámico macizo, con pasta de yeso B1

- Propiedad del archivo: CYPE INGENIEROS, S.A.
- Formato: FIEBDC-3/2002
- Ámbito geográfico: Chile
- Costes indirectos: 3.00 %
- Gastos generales: 13.00 %
- Beneficio industrial: 6.00 %
- IVA: 19.00 %

## H Remates y ayudas

### HY Ayudas

#### HYR Recibidos

**HYR100** Ud Colocación y fijación de pequeño elemento, mediante recibido al paramento de albañilería de ladrillo cerámico macizo, con pasta de yeso B1.
Colocación y fijación de pequeño elemento, mediante recibido al paramento de albañilería de ladrillo cerámico macizo, con pasta de yeso B1. Incluso parte proporcional de replanteo.
Incluye: Replanteo. Apertura de huecos. Tapado de huecos.
Criterio de medición de proyecto: Número de unidades previstas, según documentación gráfica de Proyecto.
Criterio de medición de obra: Se medirá el número de unidades realmente ejecutadas según especificaciones de Proyecto.

| Código | Ud | Descripción | Rendimiento | Precio | Importe |
|---|---|---|---|---|---|
| mt09pye010b | m³ | Pasta de yeso de construcción B1. (material) | 0.001 | 63.98 | 0.06 |
| mo020 | h | Maestro 1ª construcción. (mano de obra) | 0.248 | 7.12 | 1.77 |
| mo113 | h | Jornal construcción. (mano de obra) | 0.273 | 5.04 | 1.38 |
| % | % | Costes directos complementarios | 2 % | 3.21 | 0.06 |
|  |  | Costes directos |  |  | 3.27 |
