# Caja de selección de flujo refrigerante

- Propiedad del archivo: CYPE INGENIEROS, S.A.
- Formato: FIEBDC-3/2002
- Ámbito geográfico: Chile
- Divisa: CHL
- Costes indirectos: 3.00 %
- Gastos generales: 13.00 %
- Beneficio industrial: 6.00 %
- IVA: 19.00 %

## I Instalaciones

### IB Sistemas de climatización

#### IBP Sistema VRF (Toshiba)

**IBP500** Ud Caja de selección de flujo refrigerante, sistema VRF con recuperación de calor, para gas R-410A, para un máximo de 8 unidades interiores, modelo RBM-Y1803FE "TOSHIBA", con una capacidad máxima de unidades interiores conectadas aguas abajo de 11,2 a 17,9 kW, alimentación monofásica (230V/50Hz), de 190x250x160 mm, 5 kg.
Caja de selección de flujo refrigerante, sistema VRF con recuperación de calor, para gas R-410A, para un máximo de 8 unidades interiores, modelo RBM-Y1803FE "TOSHIBA", con una capacidad máxima de unidades interiores conectadas aguas abajo de 11,2 a 17,9 kW, alimentación monofásica (230V/50Hz), de 190x250x160 mm, 5 kg.
Incluye: Replanteo. Colocación y fijación. Conexión a las líneas frigoríficas. Conexión a la red eléctrica. Conexión a la red de desagüe.
Criterio de medición de proyecto: Número de unidades previstas, según documentación gráfica de Proyecto.
Criterio de medición de obra: Se medirá el número de unidades realmente ejecutadas según especificaciones de Proyecto.
Criterio de valoración económica: El precio no incluye la canalización ni el cableado eléctrico de alimentación.

| Código | Ud | Descripción | Rendimiento | Precio | Importe |
|---|---|---|---|---|---|
| mt42tsb500n | Ud | Caja de selección de flujo refrigerante, sistema VRF con recuperación de calor, para gas R-410A, para un máximo de 8 unidades interiores, modelo RBM-Y1803FE "TOSHIBA", con una capacidad máxima de unidades interiores conectadas aguas abajo de 11,2 a 17,9 kW, alimentación monofásica (230V/50Hz), de 190x250x160 mm, 5 kg. (material) | 1.000 | 1139226.89 | 1139226.89 |
| mo005 | h | Maestro 1ª instalador de climatización. (mano de obra) | 0.608 | 5628.66 | 3422.23 |
| mo104 | h | Ayudante instalador de climatización. (mano de obra) | 0.608 | 4056.56 | 2466.39 |
| % | % | Herramientas | 2 % | 1145115.51 | 22902.31 |
|  |  | Costes directos |  |  | 1168017.82 |
