# Compuerta rectangular de ducto, motorizada, para regulación de caudal, cuerpo de aluminio, de 200x100 mm, modelo CPRC02010MTE "AIRZONE"

- Propiedad del archivo: CYPE INGENIEROS, S.A.
- Formato: FIEBDC-3/2002
- Ámbito geográfico: Chile
- Costes indirectos: 3.00 %
- Gastos generales: 13.00 %
- Beneficio industrial: 6.00 %
- IVA: 19.00 %

## I Instalaciones

### IB Sistemas de climatización

#### IBZ Sistema Airzone

**IBZ021** Ud Compuerta rectangular de ducto, motorizada, para regulación de caudal, cuerpo de aluminio, de 200x100 mm, modelo CPRC02010MTE "AIRZONE".
Suministro y montaje de compuerta rectangular de ducto, motorizada, para regulación de caudal, cuerpo de aluminio, de 200x100 mm, modelo CPRC02010MTE "AIRZONE", con lamas y marco de refuerzo de aluminio, goma de estanqueidad de PVC y juntas del marco de refuerzo y ruedas dentadas de poliamida, motorización con alimentación a 12 Vcc por cable. Incluso accesorios de montaje y elementos de fijación. Totalmente montada, conexionada y probada.
Incluye: Colocación y fijación. Conexionado.
Criterio de medición de proyecto: Número de unidades previstas, según documentación gráfica de Proyecto.
Criterio de medición de obra: Se medirá el número de unidades realmente ejecutadas según especificaciones de Proyecto.

| Código | Ud | Descripción | Rendimiento | Precio | Importe |
|---|---|---|---|---|---|
| mt42air800aa1 | Ud | Compuerta rectangular de ducto, motorizada, para regulación de caudal, cuerpo de aluminio, de 200x100 mm, modelo CPRC02010MTE "AIRZONE", con lamas y marco de refuerzo de aluminio, goma de estanqueidad de PVC y juntas del marco de refuerzo y ruedas dentadas de poliamida, motorización con alimentación a 12 Vcc por cable. (material) | 1.000 | 173.15 | 173.15 |
| mo005 | h | Maestro 1ª instalador de climatización. (mano de obra) | 0.237 | 7.36 | 1.74 |
| mo104 | h | Ayudante instalador de climatización. (mano de obra) | 0.190 | 5.23 | 0.99 |
| % | % | Costes directos complementarios | 2 % | 175.88 | 3.52 |
|  |  | Costes directos |  |  | 179.40 |
