# Deshumidificador de condensación

- Propiedad del archivo: CYPE INGENIEROS, S.A.
- Formato: FIEBDC-3/2002
- Ámbito geográfico: Chile
- Divisa: CHL
- Costes indirectos: 3.00 %
- Gastos generales: 13.00 %
- Beneficio industrial: 6.00 %
- IVA: 19.00 %

## I Instalaciones

### IC Calefacción, refrigeración, climatización y A.C.S.

#### ICF Unidades no autónomas para climatización

**ICF100** Ud Deshumidificador de condensación.
Deshumidificador para cielo falso, caudal de aire nominal 220 m³/h, dimensiones 711x242x546 mm, compuesto por unidad frigorífica completa, batería de pretratamiento, batería de postratamiento, envolvente de lámina zincada. Totalmente montado, conexionado y puesto en marcha por la empresa instaladora para la comprobación de su correcto funcionamiento.
Incluye: Replanteo de la unidad. Colocación y fijación de la unidad. Conexionado con las redes de conducción de agua, eléctrica y de recogida de condensados. Puesta en marcha.
Criterio de medición de proyecto: Número de unidades previstas, según documentación gráfica de Proyecto.
Criterio de medición de obra: Se medirá el número de unidades realmente ejecutadas según especificaciones de Proyecto.

| Código | Ud | Descripción | Rendimiento | Precio | Importe |
|---|---|---|---|---|---|
| mt38rdz910a | Ud | Deshumidificador para cielo falso, caudal de aire nominal 220 m³/h, dimensiones 711x242x546 mm, compuesto por unidad frigorífica completa, batería de pretratamiento, batería de postratamiento, envolvente de lámina zincada. (material) | 1.000 | 1566791.79 | 1566791.79 |
| mo005 | h | Maestro 1ª instalador de climatización. (mano de obra) | 3.714 | 8556.75 | 31779.77 |
| mo104 | h | Ayudante instalador de climatización. (mano de obra) | 3.714 | 6212.96 | 23074.93 |
| % | % | Herramientas | 2 % | 1621646.49 | 32432.93 |
|  |  | Costes directos |  |  | 1654079.42 |
