# Canalización de protección de cableado de unidad de aire acondicionado

- Propiedad del archivo: CYPE INGENIEROS, S.A.
- Formato: FIEBDC-3/2002
- Ámbito geográfico: Chile
- Divisa: CHL
- Costes indirectos: 3.00 %
- Gastos generales: 13.00 %
- Beneficio industrial: 6.00 %
- IVA: 19.00 %

## I Instalaciones

### IC Calefacción, refrigeración, climatización y A.C.S.

#### ICN Unidades autónomas de climatización

**ICN016** m Canalización de protección de cableado de unidad de aire acondicionado.
Canalización de protección de cableado, empotrada, formada por tubo de PVC flexible, corrugado, reforzado, de 40 mm de diámetro nominal, con IP547.
Incluye: Replanteo. Tendido y fijación de la canalización de protección.
Criterio de medición de proyecto: Longitud medida según documentación gráfica de Proyecto.
Criterio de medición de obra: Se medirá la longitud realmente ejecutada según especificaciones de Proyecto.

| Código | Ud | Descripción | Rendimiento | Precio | Importe |
|---|---|---|---|---|---|
| mt35aia020e | m | Tubo curvable de PVC, transversalmente elástico, corrugado, forrado, de color negro, de 40 mm de diámetro nominal, para canalización empotrada en obra de albañilería (paredes y techos). Resistencia a la compresión 320 N, resistencia al impacto 2 julios, temperatura de trabajo -5°C hasta 60°C, con grado de protección IP547, propiedades eléctricas: aislante, no propagador de la llama. (material) | 1.000 | 2162.50 | 2162.50 |
| mo003 | h | Maestro 1ª electricista. (mano de obra) | 0.037 | 8556.75 | 316.60 |
| mo102 | h | Ayudante electricista. (mano de obra) | 0.037 | 6212.96 | 229.88 |
| % | % | Herramientas | 2 % | 2708.98 | 54.18 |
|  |  | Costes directos |  |  | 2763.16 |
