# Canal protectora para la línea frigorífica, el cableado eléctrico de alimentación y la red de evacuación de condensados

- Propiedad del archivo: CYPE INGENIEROS, S.A.
- Formato: FIEBDC-3/2002
- Ámbito geográfico: Chile
- Divisa: CHL
- Costes indirectos: 3.00 %
- Gastos generales: 13.00 %
- Beneficio industrial: 6.00 %
- IVA: 19.00 %

## I Instalaciones

### IC Calefacción, refrigeración, climatización y A.C.S.

#### ICN Unidades autónomas de climatización

**ICN006** m Canal protectora para la línea frigorífica, el cableado eléctrico de alimentación y la red de evacuación de condensados.
Canal protectora de PVC, color blanco RAL 9010, con film de protección, de 30x40 mm, aislante, con grado de protección IK08, estable frente a los rayos UV y con buen comportamiento a la intemperie.
Criterio de valoración económica: El precio no incluye la línea frigorífica, el cableado eléctrico de alimentación ni la red de evacuación de condensados.
Incluye: Replanteo. Colocación y fijación.
Criterio de medición de proyecto: Longitud medida según documentación gráfica de Proyecto.
Criterio de medición de obra: Se medirá la longitud realmente ejecutada según especificaciones de Proyecto.

| Código | Ud | Descripción | Rendimiento | Precio | Importe |
|---|---|---|---|---|---|
| mt42une101a | m | Canal protectora de PVC, color blanco RAL 9010, con film de protección, de 30x40 mm, aislante, con grado de protección IK08, estable frente a los rayos UV y con buen comportamiento a la intemperie, suministrada en tramos de 2 m de longitud, para alojar la línea frigorífica, el cableado eléctrico de alimentación y la red de evacuación de condensados, incluso puentes premontados. (material) | 1.000 | 8972.36 | 8972.36 |
| op00ato010 |  | Atornillador. | 1.000 | 0.00 | 0.00 |
| op00mar010 |  | Martillo. | 1.000 | 0.00 | 0.00 |
| op00tal010 |  | Taladro. | 1.000 | 0.00 | 0.00 |
| mo003 | h | Maestro 1ª electricista. (mano de obra) | 0.092 | 8556.75 | 787.22 |
| mo102 | h | Ayudante electricista. (mano de obra) | 0.092 | 6212.96 | 571.59 |
| % | % | Herramientas | 2 % | 10331.17 | 206.62 |
|  |  | Costes directos |  |  | 10537.79 |
