# Derivación de línea frigorífica formada por dos colectores, uno para la línea de líquido y otro para la línea de gas, de 4 salidas cada uno, modelo RBM-HY2043E "TOSHIBA"

- Propiedad del archivo: CYPE INGENIEROS, S.A.
- Formato: FIEBDC-3/2002
- Ámbito geográfico: Chile
- Costes indirectos: 3.00 %
- Gastos generales: 13.00 %
- Beneficio industrial: 6.00 %
- IVA: 19.00 %

## I Instalaciones

### IC Calefacción, climatización y A.C.S.

#### ICP Sistema VRF (Toshiba)

**ICP510** Ud Derivación de línea frigorífica formada por dos colectores, uno para la línea de líquido y otro para la línea de gas, de 4 salidas cada uno, modelo RBM-HY2043E "TOSHIBA".
Suministro e instalación de derivación de línea frigorífica formada por dos colectores, uno para la línea de líquido y otro para la línea de gas, de 4 salidas cada uno, modelo RBM-HY2043E "TOSHIBA". Totalmente montada y conexionada.
Incluye: Conexionado.
Criterio de medición de proyecto: Número de unidades previstas, según documentación gráfica de Proyecto.
Criterio de medición de obra: Se medirá el número de unidades realmente ejecutadas según especificaciones de Proyecto.

| Código | Ud | Descripción | Rendimiento | Precio | Importe |
|---|---|---|---|---|---|
| mt42tsb530b | Ud | Conjunto de dos colectores, uno para la línea de líquido y otro para la línea de gas, de 4 salidas cada uno, modelo RBM-HY2043E "TOSHIBA", con una capacidad máxima de unidades interiores conectadas aguas abajo entre 39,8 y 70,3 kW. (material) | 1.000 | 239.47 | 239.47 |
| mo004 | h | Maestro 1ª instalador de climatización. (mano de obra) | 0.058 | 6.50 | 0.38 |
| mo102 | h | Ayudante instalador de climatización. (mano de obra) | 0.058 | 4.41 | 0.26 |
| % | % | Costes directos complementarios | 2 % | 240.11 | 4.80 |
|  |  | Costes directos |  |  | 244.91 |
