# Control remoto central Compliant Manager

- Propiedad del archivo: CYPE INGENIEROS, S.A.
- Formato: FIEBDC-3/2002
- Ámbito geográfico: Chile
- Costes indirectos: 3.00 %
- Gastos generales: 13.00 %
- Beneficio industrial: 6.00 %
- IVA: 19.00 %

## I Instalaciones

### IC Calefacción, climatización y A.C.S.

#### ICP Sistema VRF (Toshiba)

**ICP530** Ud Control remoto central Compliant Manager, para control de hasta 128 unidades interiores de aire acondicionado conectadas a dos redes TCC-Link de 64 unidades cada una, de forma individual, global, por zonas (64 por cada red) y por grupos (64 por cada red), modelo BMS-CM1280TLE "TOSHIBA".
Suministro e instalación de control remoto central Compliant Manager, para control de hasta 128 unidades interiores de aire acondicionado conectadas a dos redes TCC-Link de 64 unidades cada una, de forma individual, global, por zonas (64 por cada red) y por grupos (64 por cada red), modelo BMS-CM1280TLE "TOSHIBA", con dos modos de selección de control: central/remoto, posibilidad de habilitar el mando individual en cualquiera de las zonas o en todas ellas, restricción de niveles de libertad al mando individual desde el central, control de un ventilador externo a través de la unidad interior y utilizable con otro control remoto central (hasta 10 en un solo circuito). Totalmente montado, conexionado y probado.
Incluye: Replanteo. Colocación y fijación de los elementos. Conexionado.
Criterio de medición de proyecto: Número de unidades previstas, según documentación gráfica de Proyecto.
Criterio de medición de obra: Se medirá el número de unidades realmente ejecutadas según especificaciones de Proyecto.

| Código | Ud | Descripción | Rendimiento | Precio | Importe |
|---|---|---|---|---|---|
| mt42tsb670a | Ud | Control remoto central Compliant Manager, para control de hasta 128 unidades interiores de aire acondicionado conectadas a dos redes TCC-Link de 64 unidades cada una, de forma individual, global, por zonas (64 por cada red) y por grupos (64 por cada red), modelo BMS-CM1280TLE "TOSHIBA", con dos modos de selección de control: central/remoto, posibilidad de habilitar el mando individual en cualquiera de las zonas o en todas ellas, restricción de niveles de libertad al mando individual desde el central, control de un ventilador externo a través de la unidad interior y utilizable con otro control remoto central (hasta 10 en un solo circuito). (material) | 1.000 | 1317.07 | 1317.07 |
| mo004 | h | Maestro 1ª instalador de climatización. (mano de obra) | 1.161 | 6.50 | 7.55 |
| mo102 | h | Ayudante instalador de climatización. (mano de obra) | 1.161 | 4.41 | 5.12 |
| % | % | Costes directos complementarios | 2 % | 1329.74 | 26.59 |
|  |  | Costes directos |  |  | 1356.33 |
