# Control remoto central con pantalla táctil capacitiva, para control de hasta 512 unidades interiores de aire acondicionado conectadas a una red TCC-Link, modelo BMS-CT5120E "TOSHIBA"

- Propiedad del archivo: CYPE INGENIEROS, S.A.
- Formato: FIEBDC-3/2002
- Ámbito geográfico: Chile
- Costes indirectos: 3.00 %
- Gastos generales: 13.00 %
- Beneficio industrial: 6.00 %
- IVA: 19.00 %

## I Instalaciones

### IC Calefacción, climatización y A.C.S.

#### ICP Sistema VRF (Toshiba)

**ICP530** Ud Control remoto central con pantalla táctil capacitiva, para control de hasta 512 unidades interiores de aire acondicionado conectadas a una red TCC-Link, modelo BMS-CT5120E "TOSHIBA".
Suministro e instalación de control remoto central con pantalla táctil capacitiva, para control de hasta 512 unidades interiores de aire acondicionado conectadas a una red TCC-Link, modelo BMS-CT5120E "TOSHIBA", con conexión a interface con entradas y salidas digitales para alarmas de fuego, contactos de ventana y otros, restricción de niveles de libertad al mando individual desde el central, control de arranque y parada, gestión central y local, ajuste de temperatura, modo de funcionamiento (refrigeración, calefacción o ventilación), programación horaria individual semanal con días especiales, histórico de alarmas y funciones de ahorro y monitorización de energía. Totalmente montado, conexionado y probado.
Incluye: Replanteo. Colocación y fijación de los elementos. Conexionado.
Criterio de medición de proyecto: Número de unidades previstas, según documentación gráfica de Proyecto.
Criterio de medición de obra: Se medirá el número de unidades realmente ejecutadas según especificaciones de Proyecto.

| Código | Ud | Descripción | Rendimiento | Precio | Importe |
|---|---|---|---|---|---|
| mt42tsb680a | Ud | Control remoto central con pantalla táctil capacitiva, para control de hasta 512 unidades interiores de aire acondicionado conectadas a una red TCC-Link, modelo BMS-CT5120E "TOSHIBA", con conexión a interface con entradas y salidas digitales para alarmas de fuego, contactos de ventana y otros, restricción de niveles de libertad al mando individual desde el central, control de arranque y parada, gestión central y local, ajuste de temperatura, modo de funcionamiento (refrigeración, calefacción o ventilación), programación horaria individual semanal con días especiales, histórico de alarmas y funciones de ahorro y monitorización de energía. (material) | 1.000 | 6755.35 | 6755.35 |
| mo004 | h | Maestro 1ª instalador de climatización. (mano de obra) | 1.161 | 6.50 | 7.55 |
| mo102 | h | Ayudante instalador de climatización. (mano de obra) | 1.161 | 4.41 | 5.12 |
| % | % | Costes directos complementarios | 2 % | 6768.02 | 135.36 |
|  |  | Costes directos |  |  | 6903.38 |
