# Visera contra la lluvia para ducto circular

- Propiedad del archivo: CYPE INGENIEROS, S.A.
- Formato: FIEBDC-3/2002
- Ámbito geográfico: Chile
- Divisa: CHL
- Costes indirectos: 3.00 %
- Gastos generales: 13.00 %
- Beneficio industrial: 6.00 %
- IVA: 19.00 %

## I Instalaciones

### IC Calefacción, refrigeración, climatización y A.C.S.

#### ICR Sistemas de conducción de aire

**ICR130** Ud Visera contra la lluvia para ducto circular.
Visera contra la lluvia de acero galvanizado, para ducto de 500 mm de diámetro, con malla de protección contra la entrada de hojas y pájaros.
Incluye: Colocación y fijación de la visera.
Criterio de medición de proyecto: Número de unidades previstas, según documentación gráfica de Proyecto.
Criterio de medición de obra: Se medirá el número de unidades realmente ejecutadas según especificaciones de Proyecto.

| Código | Ud | Descripción | Rendimiento | Precio | Importe |
|---|---|---|---|---|---|
| mt42svs500kk | Ud | Visera contra la lluvia de acero galvanizado, para ducto de 500 mm de diámetro, con malla de protección contra la entrada de hojas y pájaros. (material) | 1.000 | 196455.48 | 196455.48 |
| mo005 | h | Maestro 1ª instalador de climatización. (mano de obra) | 0.123 | 8556.75 | 1052.48 |
| mo104 | h | Ayudante instalador de climatización. (mano de obra) | 0.123 | 6212.96 | 764.19 |
| % | % | Herramientas | 2 % | 198272.15 | 3965.44 |
|  |  | Costes directos |  |  | 202237.59 |
