# Equipo agua-agua, bomba de calor, para producción de A.C.S., calefacción y refrigeración

- Propiedad del archivo: CYPE INGENIEROS, S.A.
- Formato: FIEBDC-3/2002
- Ámbito geográfico: Chile
- Divisa: CHL
- Costes indirectos: 3.00 %
- Gastos generales: 13.00 %
- Beneficio industrial: 6.00 %
- IVA: 19.00 %

## I Instalaciones

### IC Calefacción, refrigeración, climatización y A.C.S.

#### ICV Unidades centralizadas para calefacción, refrigeración, climatización y A.C.S.

**ICV163** Ud Equipo agua-agua, bomba de calor, para producción de A.C.S., calefacción y refrigeración.
Bomba de calor reversible agua-agua, clase de eficiencia energética A+++, potencia calorífica nominal 13,1 kW, COP 4,7, potencia frigorífica nominal 14,5 kW, EER 4,8, presión sonora 42 dBA, dimensiones 1183x595x600 mm, peso 168 kg, alimentación monofásica a 230 V, con temperatura de impulsión de hasta 65°C, circuito refrigerante con inyección de vapor EVI de alto rendimiento, válvula de 4 vías para inversión de ciclo, intercambiadores de planchas de acero inoxidable de alta capacidad con inyección de líquido, refrigerante R-410A, calefacción eléctrica adicional de potencia configurable hasta 9 kW, sistema de control, con control de la temperatura con sonda exterior, display digital, por cable, programación diaria y semanal, para control de varios circuitos de calefacción con módulos y termostatos adicionales, y módulo hidráulico con intercambiador de placas, para el aprovechamiento energético del pozo de aguas subterráneas, y bombas de circulación de alta eficiencia. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42vai052l | Ud | Bomba de calor reversible agua-agua, clase de eficiencia energética A+++, potencia calorífica nominal 13,1 kW, COP 4,7, potencia frigorífica nominal 14,5 kW, EER 4,8, presión sonora 42 dBA, dimensiones 1183x595x600 mm, peso 168 kg, alimentación monofásica a 230 V, con temperatura de impulsión de hasta 65°C, circuito refrigerante con inyección de vapor EVI de alto rendimiento, válvula de 4 vías para inversión de ciclo, intercambiadores de planchas de acero inoxidable de alta capacidad con inyección de líquido, refrigerante R-410A, calefacción eléctrica adicional de potencia configurable hasta 9 kW, sistema de control, con control de la temperatura con sonda exterior, display digital, por cable, programación diaria y semanal, para control de varios circuitos de calefacción con módulos y termostatos adicionales, y módulo hidráulico con intercambiador de placas, para el aprovechamiento energético del pozo de aguas subterráneas, y bombas de circulación de alta eficiencia. (material) | 1.000 | 17299066.56 | 17299066.56 |
| mt42eco100dh | Ud | Interacumulador de A.C.S. de acero inoxidable AISI 316, de 500 litros de capacidad, clase de eficiencia energética C, de 670 mm de diámetro exterior, 1911 mm de altura total, 8 bar de presión de trabajo, con serpentín espiral corrugado flexible de 4,42 m² de superficie de intercambio, aislamiento térmico de espuma rígida de poliuretano inyectado libre de HCFC y acabado exterior con forro de PVC semirrígido. (material) | 1.000 | 3389113.27 | 3389113.27 |
| mt37www060f | Ud | Filtro retenedor de residuos de latón, con tamiz de acero inoxidable con perforaciones de 0,5 mm de diámetro, con rosca de 1 1/4", para una presión máxima de trabajo de 16 bar y una temperatura máxima de 110°C. (material) | 1.000 | 12904.55 | 12904.55 |
| mt37www050e | Ud | Manguito antivibración, de goma, con rosca de 1 1/4", para una presión máxima de trabajo de 10 bar. (material) | 4.000 | 25691.60 | 102766.40 |
| mt42www050 | Ud | Termómetro bimetálico, diámetro de esfera de 100 mm, con toma vertical, con vaina de 1/2", escala de temperatura de 0 a 120°C. (material) | 1.000 | 62959.58 | 62959.58 |
| mt37sve010d | Ud | Válvula de esfera de latón niquelado para roscar de 1". (material) | 2.000 | 8400.81 | 16801.62 |
| mt37sve010e | Ud | Válvula de esfera de latón niquelado para roscar de 1 1/4". (material) | 4.000 | 11598.88 | 46395.52 |
| mo005 | h | Maestro 1ª instalador de climatización. (mano de obra) | 11.141 | 8316.64 | 92655.69 |
| mo104 | h | Ayudante instalador de climatización. (mano de obra) | 11.141 | 6039.43 | 67285.29 |
| % | % | Herramientas | 2 % | 21089948.48 | 421798.97 |
|  |  | Costes directos |  |  | 21511747.45 |
