# Unidad exterior de aire acondicionado

- Propiedad del archivo: CYPE INGENIEROS, S.A.
- Formato: FIEBDC-3/2002
- Ámbito geográfico: Chile
- Costes indirectos: 3.00 %
- Gastos generales: 13.00 %
- Beneficio industrial: 6.00 %
- IVA: 19.00 %

## I Instalaciones

### IC Calefacción, climatización y A.C.S.

#### ICW Sistema VRF (Mitsubishi Heavy Industries)

**ICW355** Ud Unidad exterior de aire acondicionado, sistema aire-aire multi-split KXZ con caudal variable de refrigerante y recuperación de calor, control de temperatura variable de refrigerante VTCC, para gas R-410A, alimentación trifásica (400V/50Hz), modelo FDC224KXRE6 "MITSUBISHI HEAVY INDUSTRIES", potencia frigorífica nominal 22,4 kW, potencia calorífica nominal 25 kW.
Suministro e instalación de unidad exterior de aire acondicionado, sistema aire-aire multi-split KXZ con caudal variable de refrigerante y recuperación de calor, control de temperatura variable de refrigerante VTCC, para gas R-410A, alimentación trifásica (400V/50Hz), modelo FDC224KXRE6 "MITSUBISHI HEAVY INDUSTRIES", potencia frigorífica nominal 22,4 kW (temperatura de bulbo seco del aire exterior 35°C, temperatura de bulbo húmedo del aire interior 19°C), potencia calorífica nominal 25 kW (temperatura de bulbo húmedo del aire exterior 6°C, temperatura de bulbo seco del aire interior 20°C), de 1690x1350x720 mm, 252 kg, nivel sonoro 57 dBA, caudal de aire 13200 m³/h, rango de capacidad conectable entre el 50 y el 200%, con compresor Inverter 2D Scroll, válvula de expansión electrónica y dos ventiladores axiales. Incluso elementos antivibratorios y soportes de apoyo. Totalmente montada, conexionada y puesta en marcha por la empresa instaladora para la comprobación de su correcto funcionamiento.
Incluye: Replanteo de la unidad. Instalación de la unidad. Conexionado del equipo a las líneas frigoríficas. Conexionado del equipo a la red eléctrica. Conexionado del equipo a la red de desagüe. Puesta en marcha.
Criterio de medición de proyecto: Número de unidades previstas, según documentación gráfica de Proyecto.
Criterio de medición de obra: Se medirá el número de unidades realmente ejecutadas según especificaciones de Proyecto.

| Código | Ud | Descripción | Rendimiento | Precio | Importe |
|---|---|---|---|---|---|
| mt42mhi340a | Ud | Unidad exterior de aire acondicionado, sistema aire-aire multi-split KXZ con caudal variable de refrigerante y recuperación de calor, control de temperatura variable de refrigerante VTCC, para gas R-410A, alimentación trifásica (400V/50Hz), modelo FDC224KXRE6 "MITSUBISHI HEAVY INDUSTRIES", potencia frigorífica nominal 22,4 kW (temperatura de bulbo seco del aire exterior 35°C, temperatura de bulbo húmedo del aire interior 19°C), potencia calorífica nominal 25 kW (temperatura de bulbo húmedo del aire exterior 6°C, temperatura de bulbo seco del aire interior 20°C), de 1690x1350x720 mm, 252 kg, nivel sonoro 57 dBA, caudal de aire 13200 m³/h, rango de capacidad conectable entre el 50 y el 200%, con compresor Inverter 2D Scroll, válvula de expansión electrónica y dos ventiladores axiales. (material) | 1.000 | 12314.57 | 12314.57 |
| mo004 | h | Maestro 1ª instalador de climatización. (mano de obra) | 6.983 | 6.50 | 45.39 |
| mo102 | h | Ayudante instalador de climatización. (mano de obra) | 6.983 | 4.41 | 30.80 |
| % | % | Costes directos complementarios | 2 % | 12390.76 | 247.82 |
|  |  | Costes directos |  |  | 12638.58 |
