# Cortina de aire para sistema VRV (Volumen de Refrigerante Variable)

- Propiedad del archivo: CYPE INGENIEROS, S.A.
- Formato: FIEBDC-3/2002
- Ámbito geográfico: Chile
- Costes indirectos: 3.00 %
- Gastos generales: 13.00 %
- Beneficio industrial: 6.00 %
- IVA: 19.00 %

## I Instalaciones

### IC Calefacción, climatización y A.C.S.

#### ICY Sistema VRV (Daikin)

**ICY225** Ud Cortina de aire para sistema VRV (Volumen de Refrigerante Variable), para gas R-410A, alimentación monofásica (230V/50Hz) independiente, para puerta de altura entre 2 y 2,3 m y anchura 1 m, para colgar, modelo CYVS100-DK80F "DAIKIN", potencia calorífica nominal 7,4 kW, con control remoto por cable, modelo BRC1D52.
Suministro e instalación de cortina de aire para sistema VRV (Volumen de Refrigerante Variable), para gas R-410A, alimentación monofásica (230V/50Hz) independiente, para puerta de altura entre 2 y 2,3 m y anchura 1 m, para colgar, modelo CYVS100-DK80F "DAIKIN", potencia calorífica 7,4 kW, presión sonora a velocidad baja 34 dBA, caudal de aire 1164 m³/h, de 270x1000x590 mm, peso 56 kg, con ventilador de tres velocidades, válvula de expansión electrónica, bomba de drenaje, bloque de terminales F1-F2 para cable de 2 hilos de transmisión y control (bus D-III Net) a unidad exterior, tecnología de rectificador de flujo (distribución optimizada de lamas) para garantizar impulsión de aire en régimen laminar, acabado blanco RAL 9010, con control remoto por cable, modelo BRC1D52. Totalmente montada, conexionada y puesta en marcha por la empresa instaladora para la comprobación de su correcto funcionamiento.
Incluye: Replanteo de la unidad. Instalación de la unidad. Conexionado del equipo a las líneas frigoríficas. Conexionado del equipo a la red eléctrica. Conexionado del equipo al circuito de control. Conexionado del equipo a la red de desagüe. Puesta en marcha.
Criterio de medición de proyecto: Número de unidades previstas, según documentación gráfica de Proyecto.
Criterio de medición de obra: Se medirá el número de unidades realmente ejecutadas según especificaciones de Proyecto.

| Código | Ud | Descripción | Rendimiento | Precio | Importe |
|---|---|---|---|---|---|
| mt42dai300aaa | Ud | Cortina de aire para sistema VRV (Volumen de Refrigerante Variable), para gas R-410A, alimentación monofásica (230V/50Hz) independiente, para puerta de altura entre 2 y 2,3 m y anchura 1 m, para colgar, modelo CYVS100-DK80F "DAIKIN", potencia calorífica 7,4 kW, presión sonora a velocidad baja 34 dBA, caudal de aire 1164 m³/h, de 270x1000x590 mm, peso 56 kg, con ventilador de tres velocidades, válvula de expansión electrónica, bomba de drenaje, bloque de terminales F1-F2 para cable de 2 hilos de transmisión y control (bus D-III Net) a unidad exterior, tecnología de rectificador de flujo (distribución optimizada de lamas) para garantizar impulsión de aire en régimen laminar, acabado blanco RAL 9010. (material) | 1.000 | 5916.02 | 5916.02 |
| mt42dai505a | Ud | Control remoto por cable, modelo BRC1D52 "DAIKIN", con programación semanal, función marcha/paro, cambio de modo de funcionamiento, ajuste del punto de consigna, selección de la velocidad del ventilador, visualización de señal en el receptor, reseteo de filtro sucio en el mando, cambio de orientación de las lamas y sonda de temperatura ambiente. (material) | 1.000 | 95.79 | 95.79 |
| mt35aia090ma | m | Tubo rígido de PVC, enchufable, curvable en caliente, de color negro, de 16 mm de diámetro nominal, para canalización fija en superficie. Resistencia a la compresión 1250 N, resistencia al impacto 2 julios, temperatura de trabajo -5°C hasta 60°C, con grado de protección IP 547, propiedades eléctricas: aislante, no propagador de la llama. Incluso parte proporcional de abrazaderas, elementos de sujeción y accesorios (curvas, manguitos, tes, codos y curvas flexibles). (material) | 3.000 | 0.94 | 2.82 |
| mt42dai900 | m | Cable bus de 2 hilos, de 0,5 mm² de sección por hilo (material) | 3.000 | 0.96 | 2.88 |
| mo004 | h | Maestro 1ª instalador de climatización. (mano de obra) | 1.161 | 6.50 | 7.55 |
| mo102 | h | Ayudante instalador de climatización. (mano de obra) | 1.161 | 4.41 | 5.12 |
| % | % | Costes directos complementarios | 2 % | 6030.18 | 120.60 |
|  |  | Costes directos |  |  | 6150.78 |
