# Ducto de ventilación con resistencia al fuego EI 120 (h0 i<=>o) - S formado por placa rígida a base de fibras

- Propiedad del archivo: CYPE INGENIEROS, S.A.
- Formato: FIEBDC-3/2002
- Ámbito geográfico: Chile
- Costes indirectos: 3.00 %
- Gastos generales: 13.00 %
- Beneficio industrial: 6.00 %
- IVA: 19.00 %

## I Instalaciones

### IO Contra incendios

#### IOJ Protección pasiva contra incendios

**IOJ070** m² Ducto de ventilación con resistencia al fuego EI 120 (h0 i<=>o) - S formado por placa rígida a base de fibras, silicatos y otros aditivos, Promatect L500 "PROMAT", de 52 mm de espesor y tiras de 150 mm de anchura de placa rígida a base de silicatos y otros aditivos, Promatect L "PROMAT", de 30 mm de espesor, para cubrir las juntas entre secciones.
Suministro e instalación de ducto de ventilación con resistencia al fuego EI 120 (h0 i<=>o) - S formado por placa rígida a base de fibras, silicatos y otros aditivos, Promatect L500 "PROMAT", de 52 mm de espesor, densidad 500 kg/m³, conductividad térmica 0,09 W/(mK), tiras de 150 mm de anchura de placa rígida a base de silicatos y otros aditivos, Promatect L "PROMAT", de 30 mm de espesor, densidad 450 kg/m³, conductividad térmica 0,083 W/(mK), para cubrir las juntas entre secciones de ducto y adhesivo de fibras de vidrio modificadas, K84 "PROMAT", para sellado de estanqueidad entre placa y trasdosado y entre placas. Incluso parte proporcional de recortes, uniones, refuerzos, embocaduras, accesorios de montaje y elementos de fijación, y sellado de paso del ducto a través de elementos constructivos contra incendio, sin incluir compuertas de regulación o cortafuego, ni rejillas y difusores. Totalmente montado.
Incluye: Replanteo del recorrido del ducto. Marcado y posterior anclaje de los soportes del ducto. Recorte y ajuste de las placas. Aplicación del adhesivo. Fijación de las placas mediante tornillos. Colocación de tiras. Fijación de las tiras mediante grapas.
Criterio de medición de proyecto: Superficie medida según documentación gráfica de Proyecto.
Criterio de medición de obra: Se medirá la superficie realmente ejecutada según especificaciones de Proyecto.

| Código | Ud | Descripción | Rendimiento | Precio | Importe |
|---|---|---|---|---|---|
| mt41ppp005 | Ud | Material auxiliar para montaje y sujeción a la obra de placa rígida de fibras, silicatos y otros aditivos. (material) | 0.200 | 5.00 | 1.00 |
| mt41ppp010e | m² | Placa rígida a base de fibras, silicatos y otros aditivos, Promatect L500 "PROMAT", de 52 mm de espesor, densidad 500 kg/m³, conductividad térmica 0,09 W/(mK), Euroclase A1 de reacción al fuego. (material) | 1.100 | 110.04 | 121.04 |
| mt41ppp050b | kg | Adhesivo de fibras de vidrio modificadas, K84 "PROMAT", para sellado de estanqueidad entre placa y trasdosado y entre placas. (material) | 0.100 | 4.37 | 0.44 |
| mt41ppp020b | m² | Placa rígida a base de silicatos y otros aditivos, Promatect L "PROMAT", de 30 mm de espesor, densidad 450 kg/m³, conductividad térmica 0,083 W/(mK), Euroclase A1 de reacción al fuego. (material) | 0.150 | 69.86 | 10.48 |
| mo053 | h | Maestro 1ª montador de prefabricados interiores. (mano de obra) | 0.234 | 7.36 | 1.72 |
| mo100 | h | Ayudante montador de mamparas y sistemas de placas. (mano de obra) | 0.234 | 5.24 | 1.23 |
| % | % | Costes directos complementarios | 2 % | 135.91 | 2.72 |
|  |  | Costes directos |  |  | 138.63 |
