# Terminal de ventilación de PVC, de 160 mm de diámetro, unión pegada con adhesivo

- Propiedad del archivo: CYPE INGENIEROS, S.A.
- Formato: FIEBDC-3/2002
- Ámbito geográfico: Chile
- Costes indirectos: 3.00 %
- Gastos generales: 13.00 %
- Beneficio industrial: 6.00 %
- IVA: 19.00 %

## I Instalaciones

### IS Evacuación de aguas

#### ISB Bajadas

**ISB044** Ud Terminal de ventilación de PVC, de 160 mm de diámetro, unión pegada con adhesivo.
Suministro y montaje de terminal de ventilación de PVC, de 160 mm de diámetro, colocado mediante unión pegada con adhesivo. Totalmente montado.
Incluye: Replanteo. Presentación en seco. Limpieza de la zona a unir con el líquido limpiador, aplicación del adhesivo y encaje de piezas.
Criterio de medición de proyecto: Número de unidades previstas, según documentación gráfica de Proyecto.
Criterio de medición de obra: Se medirá el número de unidades realmente ejecutadas según especificaciones de Proyecto.

| Código | Ud | Descripción | Rendimiento | Precio | Importe |
|---|---|---|---|---|---|
| mt36vpn020c | Ud | Terminal de ventilación de PVC, de 160 mm de diámetro. (material) | 1.000 | 1.60 | 1.60 |
| mt11var009 | l | Líquido limpiador para pegado mediante adhesivo de tubos y accesorios de PVC. (material) | 0.015 | 11.13 | 0.17 |
| mt11var010 | l | Adhesivo para tubos y accesorios de PVC. (material) | 0.008 | 16.96 | 0.14 |
| mo007 | h | Maestro 1ª gasfitero. (mano de obra) | 0.185 | 6.50 | 1.20 |
| mo105 | h | Ayudante gasfitero. (mano de obra) | 0.185 | 4.41 | 0.82 |
| % | % | Costes directos complementarios | 2 % | 3.93 | 0.08 |
|  |  | Costes directos |  |  | 4.01 |
