# Bote sifónico de PVC de 110 mm de diámetro, con rejilla de acero inoxidable, empotrado

- Propiedad del archivo: CYPE INGENIEROS, S.A.
- Formato: FIEBDC-3/2002
- Ámbito geográfico: Chile
- Costes indirectos: 0.03 %
- Gastos generales: 13.00 %
- Beneficio industrial: 6.00 %
- IVA: 19.00 %

## I Instalaciones

### IS Evacuación de aguas

#### ISD Derivaciones individuales

**ISD008** Ud Bote sifónico de PVC de 110 mm de diámetro, con rejilla de acero inoxidable, empotrado.
Suministro e instalación de bote sifónico de PVC de 110 mm de diámetro, con cinco entradas de 40 mm de diámetro y una salida de 50 mm de diámetro, con rejilla de acero inoxidable, empotrado. Totalmente montado, conexionado y probado por la empresa instaladora mediante las correspondientes pruebas de servicio (incluidas en este precio).
Incluye: Replanteo. Colocación del bote sifónico. Conexionado. Realización de pruebas de servicio.
Criterio de medición de proyecto: Número de unidades previstas, según documentación gráfica de Proyecto.
Criterio de medición de obra: Se medirá el número de unidades realmente ejecutadas según especificaciones de Proyecto.

| Código | Ud | Descripción | Rendimiento | Precio | Importe |
|---|---|---|---|---|---|
| mt36bsj010b | Ud | Bote sifónico de PVC de 110 mm de diámetro, con cinco entradas de 40 mm de diámetro y una salida de 50 mm de diámetro, con rejilla de acero inoxidable. (material) | 1.000 | 10.29 | 10.29 |
| mo007 | h | Maestro 1ª gasfitero. (mano de obra) | 0.184 | 6.50 | 1.20 |
| mo099 | h | Ayudante gasfitero. (mano de obra) | 0.092 | 4.41 | 0.41 |
| % | % | Costes directos complementarios | 2 % | 11.90 | 0.24 |
|  |  | Costes directos |  |  | 12.14 |
