# Ventilador helicoidal tubular con hélice de aluminio de álabes inclinables, motor para alimentación trifásica y camisa corta, para trabajar inmerso a 400°C durante dos horas

- Propiedad del archivo: CYPE INGENIEROS, S.A.
- Formato: FIEBDC-3/2002
- Ámbito geográfico: Chile
- Costes indirectos: 3.00 %
- Gastos generales: 13.00 %
- Beneficio industrial: 6.00 %
- IVA: 16.00 %

## I Instalaciones

### IS Salubridad

#### ISG Ventilación mecánica para garajes

**ISG015** Ud Ventilador helicoidal tubular con hélice de aluminio de álabes inclinables, motor para alimentación trifásica y camisa corta, para trabajar inmerso a 400°C durante dos horas.
Incluye: Colocación y fijación del ventilador. Conexión a la red eléctrica.

| Código | Ud | Descripción | Rendimiento | Precio | Importe |
|---|---|---|---|---|---|
| mt42vsp360aa1a | Ud | Ventilador helicoidal tubular con hélice de aluminio de álabes inclinables, motor para alimentación trifásica a 230/400 V y 50 Hz de frecuencia, con protección térmica, aislamiento clase H, protección IP 55, camisa corta con tratamiento anticorrosión por cataforesis, acabado con pintura poliéster y caja de bornes ignífuga, de 1415 r.p.m., potencia absorbida 0,55 kW, caudal máximo 5400 m³/h, para trabajar inmerso a 400°C durante dos horas. (material) | 1.000 | 1430.06 | 1430.06 |
| mt42vsp910g | Ud | Accesorios y elementos de fijación de ventilador helicoidal tubular. (material) | 1.000 | 184.24 | 184.24 |
| mo009 | h | Maestro 1ª montador. (mano de obra) | 4.846 | 7.01 | 33.97 |
| mo075 | h | Ayudante montador. (mano de obra) | 4.846 | 4.77 | 23.12 |
| % | % | Costes directos complementarios | 2 % | 1671.39 | 33.43 |
|  |  | Costes directos |  |  | 1704.82 |
