# Ventilador helicoidal para evacuación de humos (400°C/2h), exterior a la zona de riesgo de incendio, para un caudal de 7720 m³/h, motor de 0,55 kW de potencia

- Propiedad del archivo: CYPE INGENIEROS, S.A.
- Formato: FIEBDC-3/2002
- Ámbito geográfico: Chile
- Costes indirectos: 3.00 %
- Gastos generales: 13.00 %
- Beneficio industrial: 6.00 %
- IVA: 16.00 %

## I Instalaciones

### IS Salubridad

#### ISG Ventilación mecánica para garajes

**ISG016** Ud Ventilador helicoidal para evacuación de humos (400°C/2h), exterior a la zona de riesgo de incendio, para un caudal de 7720 m³/h, motor de 0,55 kW de potencia.
Incluye: Colocación y fijación del ventilador. Conexión a la red eléctrica.

| Código | Ud | Descripción | Rendimiento | Precio | Importe |
|---|---|---|---|---|---|
| mt41gar025a | Ud | Ventilador helicoidal trifásico, velocidad 920 r.p.m., potencia 0,55 kW, caudal máximo 7720 m³/h, nivel de presión sonora 59 dB(A), para transportar aire a 400°C durante dos horas en la evacuación de humos, instalado en local aparte de la zona de riesgo de incendio. (material) | 1.000 | 1812.16 | 1812.16 |
| mo009 | h | Maestro 1ª montador. (mano de obra) | 4.846 | 7.01 | 33.97 |
| mo075 | h | Ayudante montador. (mano de obra) | 4.846 | 4.77 | 23.12 |
| % | % | Costes directos complementarios | 2 % | 1869.25 | 37.39 |
|  |  | Costes directos |  |  | 1906.64 |
