# Herraje para microabertura de ventana corredera, sistema 2000 Perimetral y sistema 4200 Perimetral, "CORTIZO", para ventilación híbrida

- Propiedad del archivo: CYPE INGENIEROS, S.A.
- Formato: FIEBDC-3/2002
- Ámbito geográfico: Chile
- Costes indirectos: 3.00 %
- Gastos generales: 13.00 %
- Beneficio industrial: 6.00 %
- IVA: 16.00 %

## I Instalaciones

### IS Salubridad

#### ISH Ventilación híbrida para viviendas

**ISH011** Ud Herraje para microabertura de ventana corredera, sistema 2000 Perimetral y sistema 4200 Perimetral, "CORTIZO", para ventilación híbrida.
Incluye: Replanteo. Colocación del herraje de microventilación entre la hoja y el marco de la carpintería.

| Código | Ud | Descripción | Rendimiento | Precio | Importe |
|---|---|---|---|---|---|
| mt25pfz180a | Ud | Herraje para microabertura de ventana corredera, sistema 2000 Perimetral y sistema 4200 Perimetral, "CORTIZO". (material) | 1.000 | 1.67 | 1.67 |
| mo016 | h | Maestro 1ª cerrajero. (mano de obra) | 0.086 | 6.89 | 0.59 |
| mo054 | h | Ayudante cerrajero. (mano de obra) | 0.086 | 4.79 | 0.41 |
| % | % | Costes directos complementarios | 2 % | 2.67 | 0.05 |
|  |  | Costes directos |  |  | 2.72 |
